# Actuacions puntuals de seguretat i drenatge a la carretera T-1085 dels Ports

- Propietat de l'arxiu: RIB Spain
- Format: FIEBDC-3/2020
- Programa: Presto 22.03
- Data: 28/05/2026
- Tipus: pressupost
- Preus: PRECIOS: Presupuesto, DIPTA_BASE_2026 V1
- Data dels preus: 23/07/1998
- Costos indirectes: 10 %
- Despeses generals: 13 %
- Benefici industrial: 6 %
- IVA: 21 %
Import: Presupuesto 1960418.34; DIPTA_BASE_2026 V1 1949418.34

## 01 DEMOLICIONS I ENDERROCS (07/12/1994)
Import: Presupuesto 22299.75; DIPTA_BASE_2026 V1 22299.75

**E0334** m Tall serra disc paviment mescles bituminoses, formigó o panot, fins 25 cm (07/12/1994)
2093.5 m × 2.06 (2.27 amb costos indirectes) = 4752.25
Preus: Presupuesto 2.06; DIPTA_BASE_2026 V1 2.06
Tall amb serra de disc de paviment de mescles bituminoses, formigó o panot, fins a una fondària de 25 cm.

| Codi | Ut | Descripció | Rendiment | Preu | Import |
|---|---|---|---|---|---|
| O0101 | h | Cap de colla (mà d'obra; Presupuesto 26.37; DIPTA_BASE_2026 V1 26.37) | 0.01 | 26.37 | 0.26 |
| O0110 | h | Peó (mà d'obra; Presupuesto 20.75; DIPTA_BASE_2026 V1 20.75) | 0.05 | 20.75 | 1.04 |
| M0334 | h | Serra de disc (maquinària; 10/07/2006; Presupuesto 12; DIPTA_BASE_2026 V1 12) | 0.05 | 12 | 0.60 |
| vg | % | Despeses indirectes (07/12/1994) | 0.0225 | 7.2 | 0.16 |
|  |  | Total |  |  | 2.06 |

| Amidament | Uts. | Llarg | Parcial |
|---|---|---|---|
| PS a entubar | 23 | 4.5 | 103.50 |
| PS a eliminar | 13 | 4.5 | 58.50 |
| PS a gual | 67 | 4.5 | 301.50 |
| Nova cuneta transitable interior revolts | 1 | 1270 | 1270.00 |
| Cuneta extra | 12 | 30 | 360.00 |
| Subtotal |  |  | 2093.50 |
| Total |  |  | 2093.5 |

**E0213** m2 Demolició paviment de mescla bituminosa, mitjans mecànics, fondària 25 cm
540 m2 × 4.2 (4.62 amb costos indirectes) = 2494.80
Preus: Presupuesto 4.2; DIPTA_BASE_2026 V1 4.2
Demolició de paviment de mescla bituminosa,amb mitjans mecànics, fins a una profunditat de 25 cm., inclòs transport dels materials de runa a l'abocador, cànon i condicionament del mateix.

| Codi | Ut | Descripció | Rendiment | Preu | Import |
|---|---|---|---|---|---|
| O0110 | h | Peó | 0.02 | 20.75 | 0.42 |
| M0201 | h | Compressor aire gasoil 13,3 m³/h (maquinària; 12/01/2009; Presupuesto 21.09; DIPTA_BASE_2026 V1 21.09) | 0.008 | 21.09 | 0.17 |
| M0204 | h | Pala carregadora pneumàtics (maquinària; 12/01/2009; Presupuesto 58.27; DIPTA_BASE_2026 V1 58.27) | 0.01 | 58.27 | 0.58 |
| M0207B | h | Retroexcavadora 100 hp equipada amb martell trencadora (maquinària; Presupuesto 68.89; DIPTA_BASE_2026 V1 68.89) | 0.01 | 68.89 | 0.69 |
| M0212B | h | Camió de trabuc 16 m³ (maquinària; Presupuesto 45.4; DIPTA_BASE_2026 V1 45.4) | 0.012 | 45.4 | 0.54 |
| P1613 | u | Cànon d'abocador (Presupuesto 1.5; DIPTA_BASE_2026 V1 1.5) | 1.2 | 1.5 | 1.80 |
| %vg | % | Despeses indirectes (28/03/2022) | 0 % | 4.20 | 0.00 |
|  |  | Total |  |  | 4.2 |

| Amidament | Uts. | Llarg | Parcial |
|---|---|---|---|
| Refer rassant revolts | 9 | 60 | 540.00 |
| Total |  |  | 540 |

**E0222** m3 Demolició pas salvacunetes
600 m3 × 19.88 (21.87 amb costos indirectes) = 13122.00
Preus: Presupuesto 19.88; DIPTA_BASE_2026 V1 19.88
Demolició de pas salvacunetes o tub de drenatge o sanejament existent de qualsevol diàmetre o material, en volum aparent, inclòs càrrega i transport de la runa a l'abocador (inclòs cànon).

| Codi | Ut | Descripció | Rendiment | Preu | Import |
|---|---|---|---|---|---|
| O0102 | h | Oficial 1ª (mà d'obra; Presupuesto 24.9; DIPTA_BASE_2026 V1 24.9) | 0.1 | 24.9 | 2.49 |
| O0110 | h | Peó | 0.3 | 20.75 | 6.23 |
| M0201 | h | Compressor aire gasoil 13,3 m³/h | 0.1 | 21.09 | 2.11 |
| M0204 | h | Pala carregadora pneumàtics | 0.06 | 58.27 | 3.50 |
| M0229 | h | Compressor d'aire de gasoil 3m³ (maquinària; 12/01/2009; Presupuesto 7.06; DIPTA_BASE_2026 V1 7.06) | 0.06 | 7.06 | 0.42 |
| M0212B | h | Camió de trabuc 16 m³ | 0.08 | 45.4 | 3.63 |
| P1613 | u | Cànon d'abocador | 1 | 1.5 | 1.50 |
| %vg | % | Despeses indirectes | 0 % | 19.88 | 0.00 |
|  |  | Total |  |  | 19.88 |

| Amidament | Uts. | Llarg | Ample | Alt | Parcial |
|---|---|---|---|---|---|
| PS a gual | 65 | 5 | 2.5 | 0.5 | 406.25 |
| PS a entubar | 18 | 5 | 2.5 | 0.5 | 112.50 |
| PS a eliminar | 13 | 5 | 2.5 | 0.5 | 81.25 |
| Subtotal |  |  |  |  | 600.00 |
| Total |  |  |  |  | 600 |

**E02111** m2 Demolició de cuneta de formigó, transport abocador (07/12/1994)
70 m2 × 5.75 (6.33 amb costos indirectes) = 443.10
Preus: Presupuesto 5.75; DIPTA_BASE_2026 V1 5.75
Demolició de cuneta revestida de formigó de qualsevol tipus i gruix, inclòs cànon i transport dels materials de runa a l'abocador.

| Codi | Ut | Descripció | Rendiment | Preu | Import |
|---|---|---|---|---|---|
| O0110 | h | Peó | 0.05 | 20.75 | 1.04 |
| M0207B | h | Retroexcavadora 100 hp equipada amb martell trencadora | 0.015 | 68.89 | 1.03 |
| M0212B | h | Camió de trabuc 16 m³ | 0.015 | 45.4 | 0.68 |
| M0204 | h | Pala carregadora pneumàtics | 0.015 | 58.27 | 0.87 |
| P1613 | u | Cànon d'abocador | 1.2 | 1.5 | 1.80 |
| %16130 | % | Despeses indirectes (07/12/1994) | 6 % | 5.42 | 0.33 |
|  |  | Total |  |  | 5.75 |

| Amidament | Llarg | Ample | Parcial |
|---|---|---|---|
| Tram pk 0+880 ME tram a entubar | 25 | 2 | 50.00 |
| Tram pk 2+120 ME tram a entubar | 10 | 2 | 20.00 |
| Subtotal |  |  | 70.00 |
| Total |  |  | 70 |

**E0208** m3 Enderroc estructures formigó en massa, inclòs transport a abocador
11.1 m3 × 34.3 (37.73 amb costos indirectes) = 418.80
Preus: Presupuesto 34.3; DIPTA_BASE_2026 V1 34.3
Enderroc d'estructures de formigó en massa, inclòs transport a l'abocador, cànon i condicionament del mateix.

| Codi | Ut | Descripció | Rendiment | Preu | Import |
|---|---|---|---|---|---|
| O0102 | h | Oficial 1ª | 0.08 | 24.9 | 1.99 |
| O0110 | h | Peó | 0.4 | 20.75 | 8.30 |
| M0207B | h | Retroexcavadora 100 hp equipada amb martell trencadora | 0.24 | 68.89 | 16.53 |
| M0212B | h | Camió de trabuc 16 m³ | 0.125 | 45.4 | 5.68 |
| P1613 | u | Cànon d'abocador | 1.2 | 1.5 | 1.80 |
| %vg | % | Despeses indirectes | 0 % | 34.30 | 0.00 |
|  |  | Total |  |  | 34.3 |

| Amidament | Uts. | Llarg | Ample | Alt | Parcial |
|---|---|---|---|---|---|
| Demolició impostes arquetes existents | 26 | 2.5 | 0.3 | 0.5 | 9.75 |
| Repicat formigó pont | 2 | 15 | 0.3 | 0.15 | 1.35 |
| Subtotal |  |  |  |  | 11.10 |
| Total |  |  |  |  | 11.1 |

**E02085** m3 Enderroc estructures formigó armat, inclòs transport a abocador (07/12/1994)
10 m3 × 49.64 (54.6 amb costos indirectes) = 546.00
Preus: Presupuesto 49.64; DIPTA_BASE_2026 V1 49.64
Enderroc d'estructures de formigó armat, inclòs transport a l'abocador, cànon i condicionament del mateix.

| Codi | Ut | Descripció | Rendiment | Preu | Import |
|---|---|---|---|---|---|
| O0102 | h | Oficial 1ª | 0.14 | 24.9 | 3.49 |
| O0110 | h | Peó | 0.7 | 20.75 | 14.53 |
| M0207B | h | Retroexcavadora 100 hp equipada amb martell trencadora | 0.25 | 68.89 | 17.22 |
| M0229 | h | Compressor d'aire de gasoil 3m³ | 0.4 | 7.06 | 2.82 |
| M0212B | h | Camió de trabuc 16 m³ | 0.15 | 45.4 | 6.81 |
| P1613 | u | Cànon d'abocador | 1.2 | 1.5 | 1.80 |
| vg | % | Despeses indirectes | 0.4119 | 7.2 | 2.97 |
|  |  | Total |  |  | 49.64 |

| Amidament | Uts. | Parcial |
|---|---|---|
| Arquetes | 10 | 10.00 |
| Total |  | 10 |

**E02212** u Tall d'arbre de diàmetre superior a 25 cm. i extracció de la soca
2 u × 237.64 (261.4 amb costos indirectes) = 522.80
Preus: Presupuesto 237.64; DIPTA_BASE_2026 V1 237.64
Tall d'arbre de diàmetre superior a 25 cm.i extracció de la soca i retirada de branques, inclòs càrrega i transport a planta de compostatge, i tapat del forat.

| Codi | Ut | Descripció | Rendiment | Preu | Import |
|---|---|---|---|---|---|
| O0101 | h | Cap de colla | 0.1 | 26.37 | 2.64 |
| O0102 | h | Oficial 1ª | 0.8 | 24.9 | 19.92 |
| O0110 | h | Peó | 1.6 | 20.75 | 33.20 |
| M0214 | h | Camió grua 12 tn (maquinària; Presupuesto 62.74; DIPTA_BASE_2026 V1 62.74) | 1.6 | 62.74 | 100.38 |
| M0335 | h | Equip de tala i poda (maquinària; 17/05/2012; Presupuesto 50; DIPTA_BASE_2026 V1 50) | 1.6 | 50 | 80.00 |
| P1613 | u | Cànon d'abocador | 1 | 1.5 | 1.50 |
| %vg | % | Despeses indirectes | 0 % | 237.64 | 0.00 |
|  |  | Total |  |  | 237.64 |

| Amidament | Uts. | Parcial |
|---|---|---|
| Previsió | 2 | 2.00 |
| Total |  | 2 |

## 02 MOVIMENT DE TERRES (07/12/1994)
Import: Presupuesto 121056.2; DIPTA_BASE_2026 V1 121056.2

**E0601** m3 Base granular de tot-u artificial, amb motoanivelladora
1972 m3 × 27.86 (30.65 amb costos indirectes) = 60441.80
Preus: Presupuesto 27.86; DIPTA_BASE_2026 V1 27.86
Base granular de tot-u artificial ZA 0/32 o ZA 0/20, SE>35, LA<35, no plàstica, estesa i col·locada amb motoanivelladora, humectada i compactada en 2 tongades amb base l'assaig de referència.

| Codi | Ut | Descripció | Rendiment | Preu | Import |
|---|---|---|---|---|---|
| O0101 | h | Cap de colla | 0.003 | 26.37 | 0.08 |
| O0102 | h | Oficial 1ª | 0.008 | 24.9 | 0.20 |
| O0110 | h | Peó | 0.016 | 20.75 | 0.33 |
| P1601 | m3 | Aigua (material; Presupuesto 1.93; DIPTA_BASE_2026 V1 1.93) | 0.13 | 1.93 | 0.25 |
| P03061 | m3 | Tot-u artificial SE>35 NP ZA20 ZA32, inclòs transport a l'obra (material; Presupuesto 21.25; DIPTA_BASE_2026 V1 21.25) | 1.15 | 21.25 | 24.44 |
| M0208 | h | Motoanivelladora (maquinària; 12/01/2009; Presupuesto 73.35; DIPTA_BASE_2026 V1 73.35) | 0.016 | 73.35 | 1.17 |
| M0213 | h | Camió cisterna de 8 m³ (maquinària; Presupuesto 48; DIPTA_BASE_2026 V1 48) | 0.016 | 48 | 0.77 |
| M0210 | h | Corró vibratori autop. 10 a 12 t (maquinària; 12/01/2009; Presupuesto 51.54; DIPTA_BASE_2026 V1 51.54) | 0.012 | 51.54 | 0.62 |
| %vg | % | Despeses indirectes | 0 % | 27.86 | 0.00 |
|  |  | Total |  |  | 27.86 |

| Amidament | Uts. | Llarg | Ample | Alt | Parcial |
|---|---|---|---|---|---|
| Reblert Mirador Cabra Salvatge | 1 | 70 | 0.2 |  | 14.00 |
| Reblert sobreample Barranc de Farrubio | 1 | 250 | 0.2 |  | 50.00 |
| Previsió refer rassant revolts | 9 | 80 | 6 | 0.4 | 1728.00 |
| Previsió apartadors | 15 | 20 | 3 | 0.2 | 180.00 |
| Subtotal |  |  |  |  | 1972.00 |
| Total |  |  |  |  | 1972 |

**E03132** m2 Esbrossada i tala de vegetació en qualsevol tipus de terreny
9600 m2 × 0.86 (0.95 amb costos indirectes) = 9120.00
Preus: Presupuesto 0.86; DIPTA_BASE_2026 V1 0.86
Esbrossada de vegetació i tala d'arbres de qualsevol diàmetre i alçària en qualsevol tipus de terreny i zona, inclòs arrancat de soques i arrels, poda, trituració de branques, arbusts, arrels, restes vegetals i runes, aplec de la brossa generada, neteja i adequació de la superfície, càrrega i transport a planta de compostatge o abocador autoritzat, cànon d'abocador i condicionament del mateix, desplaçaments, despeses de maquinària, trasllats parcials dels equips d'acord amb l'avanç de l'obra i tots els elements auxiliars, mà d'obra, maquinària, materials i senyalització provisional d'obra.

| Codi | Ut | Descripció | Rendiment | Preu | Import |
|---|---|---|---|---|---|
| O0101 | h | Cap de colla | 0.001 | 26.37 | 0.03 |
| O0110 | h | Peó | 0.004 | 20.75 | 0.08 |
| M0212B | h | Camió de trabuc 16 m³ | 0.001 | 45.4 | 0.05 |
| M0205 | h | Pala carregadora sobre orugues (maquinària; Presupuesto 73.35; DIPTA_BASE_2026 V1 73.35) | 0.001 | 73.35 | 0.07 |
| M0214 | h | Camió grua 12 tn | 0.002 | 62.74 | 0.13 |
| M0207 | h | Retroexcavadora 100 hp (maquinària; Presupuesto 59.41; DIPTA_BASE_2026 V1 59.41) | 0.001 | 59.41 | 0.06 |
| M0350 | h | Motoserra 6,4 kW (maquinària; 13/11/2019) | 0.003 | 6.96 | 0.02 |
| M0355 | h | Trituradora forestal rotor polser (maquinària; 13/11/2019; Presupuesto 62; DIPTA_BASE_2026 V1 62) | 0.002 | 62 | 0.12 |
| P1613 | u | Cànon d'abocador | 0.2 | 1.5 | 0.30 |
| %vg | % | Despeses indirectes | 0 % | 0.86 | 0.00 |
|  |  | Total |  |  | 0.86 |

| Amidament | Uts. | Llarg | Ample | Parcial |
|---|---|---|---|---|
| Tram 0+000 a 4+800 | 2 | 4800 | 1 | 9600.00 |
| Total |  |  |  | 9600 |

**E03131** m2 Esbrossada del terreny zones boscoses, inclòs càrrega i transport.
1021.3 m2 × 3.41 (3.75 amb costos indirectes) = 3829.88
Preus: Presupuesto 3.41; DIPTA_BASE_2026 V1 3.41
Esbrossada de zones boscoses en qualsevol tipus de terreny, mesurat sobre perfil teòric, inclosa arrancada o tala d'arbres, soca i arrels, càrrega i transport a l'abocador o aplec, cànon d'abocament i manteniment de l'abocador

| Codi | Ut | Descripció | Rendiment | Preu | Import |
|---|---|---|---|---|---|
| O0101 | h | Cap de colla | 0.0062 | 26.37 | 0.16 |
| O0102 | h | Oficial 1ª | 0.0246 | 24.9 | 0.61 |
| O0110 | h | Peó | 0.0246 | 20.75 | 0.51 |
| M203A | h | Excavadora giratòria sobre pneumàtics o cadenes fins a 20 t.. (maquinària; 16/01/2026) | 0.0123 | 94 | 1.16 |
| M0212B | h | Camió de trabuc 16 m³ | 0.0031 | 45.4 | 0.14 |
| M0214 | h | Camió grua 12 tn | 0.0062 | 62.74 | 0.39 |
| M0355 | h | Trituradora forestal rotor polser | 0.0062 | 62 | 0.38 |
| M0358 | h | Motoserra per a la tala d'arbres (maquinària; 16/01/2026) | 0.0246 | 2.55 | 0.06 |
|  |  | Total |  |  | 3.41 |

| Amidament | Uts. | Llarg | Ample | Parcial |
|---|---|---|---|---|
| Tram 4+800 a 15+013 | 0.1 | 10213 | 1 | 1021.30 |
| Total |  |  |  | 1021.3 |

**E0314** m3 Excavació de terra vegetal, càrrega i transport.
780 m3 × 4.13 (4.54 amb costos indirectes) = 3541.20
Preus: Presupuesto 4.13; DIPTA_BASE_2026 V1 4.13
Excavació de terra vegetal, inclosa càrrega, transport a l'abocador, aplec o lloc d'ús i manteniment fins la seva utilització, inclòs cànon d'abocament i manteniment de l'abocador

| Codi | Ut | Descripció | Rendiment | Preu | Import |
|---|---|---|---|---|---|
| O0101 | h | Cap de colla | 0.008 | 26.37 | 0.21 |
| O0110 | h | Peó | 0.02 | 20.75 | 0.42 |
| M0207 | h | Retroexcavadora 100 hp | 0.01 | 59.41 | 0.59 |
| M0212B | h | Camió de trabuc 16 m³ | 0.02 | 45.4 | 0.91 |
| P1613 | u | Cànon d'abocador | 1 | 1.5 | 1.50 |
| P1615 | u | Condicionament de l'abocador (05/07/2010; Presupuesto 0.5; DIPTA_BASE_2026 V1 0.5) | 1 | 0.5 | 0.50 |
| %vg | % | Despeses indirectes | 0 % | 4.13 | 0.00 |
|  |  | Total |  |  | 4.13 |

| Amidament | Uts. | Llarg | Ample | Alt | Parcial |
|---|---|---|---|---|---|
| Previsió retirada acopis exterior revolts | 8 | 25 | 3 | 1 | 600.00 |
| Previsió apartadors | 15 | 20 | 3 | 0.2 | 180.00 |
| Subtotal |  |  |  |  | 780.00 |
| Total |  |  |  |  | 780 |

**E0341** u Cales per a localització serveis
20 u × 57.11 (62.82 amb costos indirectes) = 1256.40
Preus: Presupuesto 57.11; DIPTA_BASE_2026 V1 57.11
Cales per a a la localització dels serveis existents.

| Codi | Ut | Descripció | Rendiment | Preu | Import |
|---|---|---|---|---|---|
| O0101 | h | Cap de colla | 0.1 | 26.37 | 2.64 |
| O0102 | h | Oficial 1ª | 0.4 | 24.9 | 9.96 |
| O0110 | h | Peó | 1 | 20.75 | 20.75 |
| M0207 | h | Retroexcavadora 100 hp | 0.4 | 59.41 | 23.76 |
| %vg | % | Despeses indirectes | 0 % | 57.11 | 0.00 |
|  |  | Total |  |  | 57.11 |

| Amidament | Uts. | Parcial |
|---|---|---|
| Previsió | 20 | 20.00 |
| Total |  | 20 |

**E0311** m2 Neteja de material solt en el talús del desmunt, manual
1500 m2 × 3.75 (4.13 amb costos indirectes) = 6195.00
Preus: Presupuesto 3.75; DIPTA_BASE_2026 V1 3.75
Neteja de material solt en el talús del desmunt, de forma manual consistent en l'esbrossada i eliminació de volums rocosos inestables o en voladís mitjançant l'utilització d'eines manuals, inclosa l'acumulació del material al peu del talús, càrrega i transport.

| Codi | Ut | Descripció | Rendiment | Preu | Import |
|---|---|---|---|---|---|
| O0101 | h | Cap de colla | 0.005 | 26.37 | 0.13 |
| O0102 | h | Oficial 1ª | 0.03 | 24.9 | 0.75 |
| O0110 | h | Peó | 0.06 | 20.75 | 1.25 |
| M0207 | h | Retroexcavadora 100 hp | 0.01 | 59.41 | 0.59 |
| M0204 | h | Pala carregadora pneumàtics | 0.01 | 58.27 | 0.58 |
| M0212B | h | Camió de trabuc 16 m³ | 0.01 | 45.4 | 0.45 |
| %vg | % | Despeses indirectes | 0 % | 3.75 | 0.00 |
|  |  | Total |  |  | 3.75 |

| Amidament | Uts. | Parcial |
|---|---|---|
| Previsió neteja esllavisades | 1500 | 1500.00 |
| Total |  | 1500 |

**E0329** m Neteja de vores, inclòs càrrega i transport
8600 m × 0.77 (0.85 amb costos indirectes) = 7310.00
Preus: Presupuesto 0.77; DIPTA_BASE_2026 V1 0.77

| Codi | Ut | Descripció | Rendiment | Preu | Import |
|---|---|---|---|---|---|
| O0101 | h | Cap de colla | 0.001 | 26.37 | 0.03 |
| O0110 | h | Peó | 0.01 | 20.75 | 0.21 |
| M0208 | h | Motoanivelladora | 0.003 | 73.35 | 0.22 |
| M0204 | h | Pala carregadora pneumàtics | 0.003 | 58.27 | 0.17 |
| M0212B | h | Camió de trabuc 16 m³ | 0.003 | 45.4 | 0.14 |
|  |  | Total |  |  | 0.77 |

| Amidament | Uts. | Llarg | Parcial |
|---|---|---|---|
| Tram 4+800 a 13+400 | 1 | 8600 | 8600.00 |
| Total |  |  | 8600 |

**E0344** m2 Repàs i piconatge de la base del terraplè i del fons de la caixa i base terraple
1340 m2 × 0.66 (0.73 amb costos indirectes) = 978.20
Preus: Presupuesto 0.66; DIPTA_BASE_2026 V1 0.66
Repàs i piconatge de la base del terraplens i dels fons de caixa amb mitjans mecànics i compactació amb base l'assaig de referència.

| Codi | Ut | Descripció | Rendiment | Preu | Import |
|---|---|---|---|---|---|
| M0204 | h | Pala carregadora pneumàtics | 0.001 | 58.27 | 0.06 |
| M0209 | h | Corró vibratori autop. 8 a 10 t (maquinària; 12/01/2009; Presupuesto 46.26; DIPTA_BASE_2026 V1 46.26) | 0.001 | 46.26 | 0.05 |
| M0213 | h | Camió cisterna de 8 m³ | 0.001 | 48 | 0.05 |
| M0208 | h | Motoanivelladora | 0.002 | 73.35 | 0.15 |
| M0212B | h | Camió de trabuc 16 m³ | 0.001 | 45.4 | 0.05 |
| O0110 | h | Peó | 0.01 | 20.75 | 0.21 |
| O0102 | h | Oficial 1ª | 0.001 | 24.9 | 0.02 |
| O0101 | h | Cap de colla | 0.001 | 26.37 | 0.03 |
| VGZ | % | Despeses indirectes (vg) (15/10/2024) | 0.007 | 6 | 0.04 |
|  |  | Total |  |  | 0.66 |

| Amidament | Uts. | Llarg | Parcial |
|---|---|---|---|
| Reblert Mirador Cabra Salvatge | 1 | 70 | 70.00 |
| Reblert sobreample Barranc de Farrubio | 1 | 250 | 250.00 |
| Previsió refer rassant revolts | 9 | 80 | 720.00 |
| Previsió apartadors | 15 | 20 | 300.00 |
| Subtotal |  |  | 1340.00 |
| Total |  |  | 1340 |

**E0305** m3 Excavació rases, pous o fonaments, mitjans mecànics, càrrega i transport
1728 m3 × 12.67 (13.94 amb costos indirectes) = 24088.32
Preus: Presupuesto 12.67; DIPTA_BASE_2026 V1 12.67
Excavació en rases, pous o fonaments, amb mitjans mecànics i manuals en qualsevol tipus tipus de terreny, inclòs càrrega i transport a l'interior d'obra o abocador controlat, inclòs el seu cànon.

| Codi | Ut | Descripció | Rendiment | Preu | Import |
|---|---|---|---|---|---|
| O0101 | h | Cap de colla | 0.02 | 26.37 | 0.53 |
| O0102 | h | Oficial 1ª | 0.06 | 24.9 | 1.49 |
| O0110 | h | Peó | 0.12 | 20.75 | 2.49 |
| M0207 | h | Retroexcavadora 100 hp | 0.06 | 59.41 | 3.56 |
| M0228 | h | Electrobomba sumergible 20 kW (maquinària; 12/01/2009; Presupuesto 3.8; DIPTA_BASE_2026 V1 3.8) | 0.02 | 3.8 | 0.08 |
| M0212B | h | Camió de trabuc 16 m³ | 0.06 | 45.4 | 2.72 |
| P1613 | u | Cànon d'abocador | 1.2 | 1.5 | 1.80 |
| %vg | % | Despeses indirectes | 0 % | 12.67 | 0.00 |
|  |  | Total |  |  | 12.67 |

| Amidament | Uts. | Llarg | Ample | Alt | Parcial |
|---|---|---|---|---|---|
| Previsió refer rassant revolts | 9 | 80 | 6 | 0.4 | 1728.00 |
| Total |  |  |  |  | 1728 |

**E0312** m2 Escarificat del ferm (07/12/1994)
3780 m2 × 0.66 (0.73 amb costos indirectes) = 2759.40
Preus: Presupuesto 0.66; DIPTA_BASE_2026 V1 0.66
Estriat amb escarificador de paviment de mescles bituminoses, inclosa la neteja de la superfície, càrrega i transport a l'abocador del material sobrant, cànon d'abocament i manteniment de l'abocador

| Codi | Ut | Descripció | Rendiment | Preu | Import |
|---|---|---|---|---|---|
| O0101 | h | Cap de colla | 0.004 | 26.37 | 0.11 |
| O0110 | h | Peó | 0.01 | 20.75 | 0.21 |
| M0206 | h | Pala carregadora sobre orugues amb escarificador (maquinària; 12/01/2009) | 0.004 | 75.31 | 0.30 |
| %1613 | % | Despeses indirectes (07/12/1994) | 6 % | 0.62 | 0.04 |
|  |  | Total |  |  | 0.66 |

| Amidament | Uts. | Llarg | Ample | Parcial |
|---|---|---|---|---|
| Preivisió revolts | 9 | 70 | 6 | 3780.00 |
| Total |  |  |  | 3780 |

**E0333** m2 Reperfilat de talussos
600 m2 × 2.33 (2.56 amb costos indirectes) = 1536.00
Preus: Presupuesto 2.33; DIPTA_BASE_2026 V1 2.33
Reperfilat de talús, amidat sobre perfil

| Codi | Ut | Descripció | Rendiment | Preu | Import |
|---|---|---|---|---|---|
| O0101 | h | Cap de colla | 0.02 | 26.37 | 0.53 |
| O0110 | h | Peó | 0.05 | 20.75 | 1.04 |
| M0207 | h | Retroexcavadora 100 hp | 0.005 | 59.41 | 0.30 |
| M0208 | h | Motoanivelladora | 0.005 | 73.35 | 0.37 |
| M0212B | h | Camió de trabuc 16 m³ | 0.002 | 45.4 | 0.09 |
|  |  | Total |  |  | 2.33 |

| Amidament | Uts. | Parcial |
|---|---|---|
| Reperfilat | 600 | 600.00 |
| Total |  | 600 |

## 03 ESTRUCTURES (07/12/1994)
Import: Presupuesto 82889.84; DIPTA_BASE_2026 V1 82889.84

### 03.01 Elements de contenció de despeniments (07/12/1994)
Import: Presupuesto 16347.59; DIPTA_BASE_2026 V1 16347.59

**E0409** m3 Gabions de tela metàl·lica de filferro d'acer galvanitzat, mitjans manuals
10 m3 × 85.14 (93.65 amb costos indirectes) = 936.50
Preus: Presupuesto 85.14; DIPTA_BASE_2026 V1 85.14
Estructura de gabions de tela metàl.lica de filferro d'acer galvanitzat, amb subministrament del reblert i col·locat amb mitjans manuals.

| Codi | Ut | Descripció | Rendiment | Preu | Import |
|---|---|---|---|---|---|
| O0101 | h | Cap de colla | 0.12 | 26.37 | 3.16 |
| O0102 | h | Oficial 1ª | 0.25 | 24.9 | 6.23 |
| O0110 | h | Peó | 1 | 20.75 | 20.75 |
| P0314 | m3 | Pedra per a gabió > 150 mm. (material; 12/01/2009) | 1.05 | 15.2 | 15.96 |
| P0601 | kg | Filferro d'acer galvanitzat (material; 12/01/2009) | 0.4 | 1.18 | 0.47 |
| P0614 | u | Gabió de tela metàl·lica (material; 12/01/2009) | 0.5 | 19.99 | 10.00 |
| M0205 | h | Pala carregadora sobre orugues | 0.08 | 73.35 | 5.87 |
| M0212B | h | Camió de trabuc 16 m³ | 0.5 | 45.4 | 22.70 |
|  |  | Total |  |  | 85.14 |

| Amidament | Uts. | Parcial |
|---|---|---|
| Previsó talusos amb despreniments | 10 | 10.00 |
| Total |  | 10 |

**E0414** m2 Emmacat de pedra travada acabat rústic
15 m2 × 60.97 (67.07 amb costos indirectes) = 1006.05
Preus: Presupuesto 60.97; DIPTA_BASE_2026 V1 60.97
Emmacat de pedra de la zona, col.locada de forma irregular i travada sobre base de formigó tipus HM-20 de 10 cm de gruix, inclòs l'excavació, rebaix i encaixonat de les terres, totalment col.locada.

| Codi | Ut | Descripció | Rendiment | Preu | Import |
|---|---|---|---|---|---|
| O0101 | h | Cap de colla | 0.1 | 26.37 | 2.64 |
| O0102 | h | Oficial 1ª | 0.6 | 24.9 | 14.94 |
| O0110 | h | Peó | 1.2 | 20.75 | 24.90 |
| P0327 | m3 | Matacà de pedra gran. fonaments (material; 12/01/2009) | 0.242 | 13.98 | 3.38 |
| E0108 | m3 | Morter de ciment elaborat a l'obra (Presupuesto 55.22; DIPTA_BASE_2026 V1 55.22) | 0.05 | 55.22 | 2.76 |
| P0503 | m3 | Formigó HM-20, =5% d'àrids reciclats, inclòs transport a l'obra (material; Presupuesto 95; DIPTA_BASE_2026 V1 95) | 0.13 | 95 | 12.35 |
|  |  | Total |  |  | 60.97 |

| Amidament | Uts. | Parcial |
|---|---|---|
| Previsió Sortida OF | 15 | 15.00 |
| Total |  | 15 |

**E0650** m2 Feltre geotextil de polipropilè 350 g/m2
60 m2 × 7.56 (8.32 amb costos indirectes) = 499.20
Preus: Presupuesto 7.56; DIPTA_BASE_2026 V1 7.56
Feltre geotextil de polipropilè amb un pes mínim de 350 g/m2 no teixit, 100% foradat per ambdues cares, amb resistència a la perforació igual o superior a 4250 N, inclòs pèrdues per retalls i encavalcaments, regularització i anivellament de superfície d'assentament, totalment col·locat.

| Codi | Ut | Descripció | Rendiment | Preu | Import |
|---|---|---|---|---|---|
| O0101 | h | Cap de colla | 0.005 | 26.37 | 0.13 |
| O0102 | h | Oficial 1ª | 0.02 | 24.9 | 0.50 |
| O0110 | h | Peó | 0.02 | 20.75 | 0.42 |
| P06426 | m2 | Geotèxtil 350 g/m2 resist>= 4250 N (material; 16/01/2026) | 1.1 | 5.92 | 6.51 |
|  |  | Total |  |  | 7.56 |

| Amidament | Uts. | Llarg | Ample | Parcial |
|---|---|---|---|---|
| Previsió trams murs zones despreniment | 2 | 15 | 2 | 60.00 |
| Total |  |  |  | 60 |

**E0319** m3 Rebliment material filtrant d'elements localitzats, grava 20-40mm, inclòs transport
30 m3 × 24.89 (27.38 amb costos indirectes) = 821.40
Preus: Presupuesto 24.89; DIPTA_BASE_2026 V1 24.89
Rebliment de material filtrant d'elements localitzats, amb grava de pedrera de 20 a 40 mm, sense fins, inclòs estesa i compactació segons condicions del Plec de Prescripcions Tècniques, inclòs cànon d'extracció i transport a l'obra.

| Codi | Ut | Descripció | Rendiment | Preu | Import |
|---|---|---|---|---|---|
| O0101 | h | Cap de colla | 0.02 | 26.37 | 0.53 |
| O0110 | h | Peó | 0.08 | 20.75 | 1.66 |
| M0207 | h | Retroexcavadora 100 hp | 0.08 | 59.41 | 4.75 |
| M0211 | h | Corró de llança 650 kg (maquinària; 12/01/2009; Presupuesto 9.61; DIPTA_BASE_2026 V1 9.61) | 0.08 | 9.61 | 0.77 |
| P0308 | m3 | Grava de pedrera 20-40mm sense fins, inclòs transport a l'obra (material; 16/01/2026) | 1.05 | 16.36 | 17.18 |
|  |  | Total |  |  | 24.89 |

| Amidament | Uts. | Llarg | Ample | Alt | Parcial |
|---|---|---|---|---|---|
| Previsió trams murs zones despreniment | 2 | 15 | 0.5 | 2 | 30.00 |
| Total |  |  |  |  | 30 |

**E0305** m3 Excavació rases, pous o fonaments, mitjans mecànics, càrrega i transport
12 m3 × 12.67 (13.94 amb costos indirectes) = 167.28

| Amidament | Uts. | Llarg | Ample | Alt | Parcial |
|---|---|---|---|---|---|
| Previsió trams murs zones despreniment | 2 | 15 | 1 | 0.4 | 12.00 |
| Total |  |  |  |  | 12 |

**E1159V** m2 Mur de pedra seca, h<200cm amb pedra aprofitada
60 m2 × 173.55 (190.91 amb costos indirectes) = 11454.60
Preus: Presupuesto 173.55; DIPTA_BASE_2026 V1 173.55
Construcció i reconstrucció de murs de pedra seca de 50cm de gruix mig, amb pedra aprofitada de la pròpia obra o de aportació, fins una alçada màxima de 200 cm. Inclou subministre de pedra, transport interior de la pedra i neteja final de les restes, totalment acabat.

| Codi | Ut | Descripció | Rendiment | Preu | Import |
|---|---|---|---|---|---|
| O0101 | h | Cap de colla | 0.5 | 26.37 | 13.19 |
| O0102 | h | Oficial 1ª | 3 | 24.9 | 74.70 |
| O0110 | h | Peó | 3 | 20.75 | 62.25 |
| PUC01 | m3 | Pedra calcària posada a l'obra (material; 01/10/2024) | 0.3 | 43.1 | 12.93 |
| M0207 | h | Retroexcavadora 100 hp | 0.1 | 59.41 | 5.94 |
| M0212B | h | Camió de trabuc 16 m³ | 0.1 | 45.4 | 4.54 |
|  |  | Total |  |  | 173.55 |

| Amidament | Uts. | Llarg | Ample | Parcial |
|---|---|---|---|---|
| Previsió trams murs zones despreniment | 2 | 15 | 2 | 60.00 |
| Total |  |  |  | 60 |

**E0502** m3 Formigó HM-20 per a fonaments i soleres (= 5% d'àrids reciclats) (07/12/1994)
12 m3 × 110.8 (121.88 amb costos indirectes) = 1462.56
Preus: Presupuesto 110.8; DIPTA_BASE_2026 V1 110.8
Formigó en massa tipus HM-20 en fonaments i soleres, elaborat en planta, col·locat.

| Codi | Ut | Descripció | Rendiment | Preu | Import |
|---|---|---|---|---|---|
| O0101 | h | Cap de colla | 0.025 | 26.37 | 0.66 |
| O0102 | h | Oficial 1ª | 0.1 | 24.9 | 2.49 |
| O0110 | h | Peó | 0.2 | 20.75 | 4.15 |
| P0504 | m3 | Formigó HM-20 posat a l'obra (material; 13/02/2017; Presupuesto 95; DIPTA_BASE_2026 V1 95) | 1.02 | 95 | 96.90 |
| M0225 | h | Vibrador (maquinària; 12/01/2009; Presupuesto 2.09; DIPTA_BASE_2026 V1 2.09) | 0.16 | 2.09 | 0.33 |
| %1613 | % | Despeses indirectes | 6 % | 104.53 | 6.27 |
|  |  | Total |  |  | 110.8 |

| Amidament | Uts. | Llarg | Ample | Alt | Parcial |
|---|---|---|---|---|---|
| Previsió trams murs zones despreniment | 2 | 15 | 1 | 0.4 | 12.00 |
| Total |  |  |  |  | 12 |

### 03.02 Pont canal (07/12/1994)
Import: Presupuesto 66542.25; DIPTA_BASE_2026 V1 66542.25

**E0213** m2 Demolició paviment de mescla bituminosa, mitjans mecànics, fondària 25 cm
60 m2 × 4.2 (4.62 amb costos indirectes) = 277.20

| Amidament | Llarg | Ample | Parcial |
|---|---|---|---|
| Demolició ferm pont | 12 | 5 | 60.00 |
| Total |  |  | 60 |

**E0214** m Desmuntatge barrera de seguretat flexible i demolició ancoratges
24 m × 7.91 (8.7 amb costos indirectes) = 208.80
Preus: Presupuesto 7.91; DIPTA_BASE_2026 V1 7.91
Desmuntatge de barrera de seguretat flexible i demolició d'ancoratges amb base de formigó,inclòs p.p. de suports i transport a abocador o magatzem, i cànon.

| Codi | Ut | Descripció | Rendiment | Preu | Import |
|---|---|---|---|---|---|
| O0102 | h | Oficial 1ª | 0.05 | 24.9 | 1.25 |
| O0110 | h | Peó | 0.1 | 20.75 | 2.08 |
| M0201 | h | Compressor aire gasoil 13,3 m³/h | 0.02 | 21.09 | 0.42 |
| M0207 | h | Retroexcavadora 100 hp | 0.01 | 59.41 | 0.59 |
| M0229 | h | Compressor d'aire de gasoil 3m³ | 0.1 | 7.06 | 0.71 |
| M0212B | h | Camió de trabuc 16 m³ | 0.03 | 45.4 | 1.36 |
| P1613 | u | Cànon d'abocador | 1 | 1.5 | 1.50 |
|  |  | Total |  |  | 7.91 |

| Amidament | Uts. | Llarg | Parcial |
|---|---|---|---|
| Retirada barrera pont | 2 | 12 | 24.00 |
| Total |  |  | 24 |

**E02085** m3 Enderroc estructures formigó armat, inclòs transport a abocador
30 m3 × 49.64 (54.6 amb costos indirectes) = 1638.00

| Amidament | Llarg | Ample | Alt | Parcial |
|---|---|---|---|---|
| Enderroc pont | 12 | 5 | 0.5 | 30.00 |
| Total |  |  |  | 30 |

**E0334** m Tall serra disc paviment mescles bituminoses, formigó o panot, fins 25 cm
10 m × 2.06 (2.27 amb costos indirectes) = 22.70

| Amidament | Uts. | Ample | Parcial |
|---|---|---|---|
| tall ferm pont | 2 | 5 | 10.00 |
| Total |  |  | 10 |

**E0509** m3 Formigó HA-30 per a alçats (= 5% d'àrids reciclats)
72 m3 × 125.73 (138.3 amb costos indirectes) = 9957.60
Preus: Presupuesto 125.73; DIPTA_BASE_2026 V1 125.73
Formigó HA-30 per a alçats, amb un mínim de 5% d'àrids reciclats, inclòs col·locació, vibrat i curat

| Codi | Ut | Descripció | Rendiment | Preu | Import |
|---|---|---|---|---|---|
| O0101 | h | Cap de colla | 0.027 | 26.37 | 0.71 |
| O0102 | h | Oficial 1ª | 0.108 | 24.9 | 2.69 |
| O0110 | h | Peó | 0.216 | 20.75 | 4.48 |
| M0225 | h | Vibrador | 0.216 | 2.09 | 0.45 |
| M0234 | h | Camió amb bomba de formigonar (maquinària; 16/01/2026) | 0.065 | 88.92 | 5.78 |
| M0201 | h | Compressor aire gasoil 13,3 m³/h | 0.065 | 21.09 | 1.37 |
| P0507 | m3 | Formigó HA-30, =5% d'àrids reciclats, inclòs transport a l'obra (material; 16/01/2026) | 1.05 | 105 | 110.25 |
|  |  | Total |  |  | 125.73 |

| Amidament | Uts. | Llarg | Ample | Alt | Parcial |
|---|---|---|---|---|---|
| Llosa |  | 14 | 9 | 0.5 | 63.00 |
| Estreps | 2 | 9 | 1 | 0.5 | 9.00 |
| Subtotal |  |  |  |  | 72.00 |
| Total |  |  |  |  | 72 |

**E0517** kg Acer especial B-500S de límit elàstic 500 N/mm2 en barres corrugades
9090 kg × 1.45 (1.6 amb costos indirectes) = 14544.00
Preus: Presupuesto 1.45; DIPTA_BASE_2026 V1 1.45
Subministrament i col·locació d'acer B500S en barres corrugades de límit elàstic no menor de 500 N/mm2, inclòs muntatge a obra i separadors homologats.

| Codi | Ut | Descripció | Rendiment | Preu | Import |
|---|---|---|---|---|---|
| O0101 | h | Cap de colla | 0.0006 | 26.37 | 0.02 |
| O0102 | h | Oficial 1ª | 0.0046 | 24.9 | 0.11 |
| O0110 | h | Peó | 0.0046 | 20.75 | 0.10 |
| M0245 | h | Cisalla elèctrica (maquinària; 12/01/2009; Presupuesto 3.73; DIPTA_BASE_2026 V1 3.73) | 0.0011 | 3.73 | 0.00 |
| M0246 | h | Màquina de doblegar rodó d'acer (maquinària; 12/01/2009; Presupuesto 3; DIPTA_BASE_2026 V1 3) | 0.0011 | 3 | 0.00 |
| M0214 | h | Camió grua 12 tn | 0.0006 | 62.74 | 0.04 |
| P0602 | kg | Filferro recuit (material; 12/01/2009; Presupuesto 1.57; DIPTA_BASE_2026 V1 1.57) | 0.01 | 1.57 | 0.02 |
| P0607 | kg | Acer corrugat B500S en barres (material; 16/01/2026) | 1.05 | 1.1 | 1.16 |
|  |  | Total |  |  | 1.45 |

| Amidament | Llarg | Ample | Parcial |
|---|---|---|---|
| Llosa | 130 | 63 | 8190.00 |
| Estreps | 100 | 9 | 900.00 |
| Subtotal |  |  | 9090.00 |
| Total |  |  | 9090 |

**E0516** m2 Encofrat de fusta per a formigó vist
156.2 m2 × 32.25 (35.48 amb costos indirectes) = 5541.98
Preus: Presupuesto 32.25; DIPTA_BASE_2026 V1 32.25
Encofrat de fusta per a formigó vist, col·locat.

| Codi | Ut | Descripció | Rendiment | Preu | Import |
|---|---|---|---|---|---|
| O0101 | h | Cap de colla | 0.02 | 26.37 | 0.53 |
| O0102 | h | Oficial 1ª | 0.2 | 24.9 | 4.98 |
| O0110 | h | Peó | 0.2 | 20.75 | 4.15 |
| P0602 | kg | Filferro recuit | 0.3 | 1.57 | 0.47 |
| P0604 | kg | Claus d'acer zincats (material; 12/01/2009; Presupuesto 1.71; DIPTA_BASE_2026 V1 1.71) | 0.15 | 1.71 | 0.26 |
| P0701 | m | Tauló de fusta de pi (material; 12/01/2009; Presupuesto 0.42; DIPTA_BASE_2026 V1 0.42) | 2 | 0.42 | 0.84 |
| P0702 | m3 | Llata de fusta de pi (material; 12/01/2009; Presupuesto 288.46; DIPTA_BASE_2026 V1 288.46) | 0.001 | 288.46 | 0.29 |
| P0704 | m2 | Tauler de fusta de pi 22 mm. (material; 01/04/2009; Presupuesto 15.05; DIPTA_BASE_2026 V1 15.05) | 1 | 15.05 | 15.05 |
| P0706 | u | Puntal telescòpic. (material; 12/01/2009; Presupuesto 11.29; DIPTA_BASE_2026 V1 11.29) | 0.05 | 11.29 | 0.56 |
| P0707 | l | Desencofrant (material; 12/01/2009; Presupuesto 1.6; DIPTA_BASE_2026 V1 1.6) | 0.06 | 1.6 | 0.10 |
| M0214 | h | Camió grua 12 tn | 0.08 | 62.74 | 5.02 |
| %vg | % | Despeses indirectes | 0 % | 32.25 | 0.00 |
|  |  | Total |  |  | 32.25 |

| Amidament | Llarg | Parcial |
|---|---|---|
| Encofrat llosa | 156.2 | 156.20 |
| Total |  | 156.2 |

**E0515** m2 Encofrat de fusta per a fonaments i/o formigó ocult
22 m2 × 24.67 (27.14 amb costos indirectes) = 597.08
Preus: Presupuesto 24.67; DIPTA_BASE_2026 V1 24.67
Encofrat de fusta per a fonaments i formigó ocult, col·locat.

| Codi | Ut | Descripció | Rendiment | Preu | Import |
|---|---|---|---|---|---|
| O0101 | h | Cap de colla | 0.02 | 26.37 | 0.53 |
| O0102 | h | Oficial 1ª | 0.11 | 24.9 | 2.74 |
| O0110 | h | Peó | 0.11 | 20.75 | 2.28 |
| P0602 | kg | Filferro recuit | 0.3 | 1.57 | 0.47 |
| P0604 | kg | Claus d'acer zincats | 0.15 | 1.71 | 0.26 |
| P0701 | m | Tauló de fusta de pi | 2 | 0.42 | 0.84 |
| P0702 | m3 | Llata de fusta de pi | 0.001 | 288.46 | 0.29 |
| P0704 | m2 | Tauler de fusta de pi 22 mm. | 1 | 15.05 | 15.05 |
| P0706 | u | Puntal telescòpic. | 0.05 | 11.29 | 0.56 |
| P0707 | l | Desencofrant | 0.05 | 1.6 | 0.08 |
| M0214 | h | Camió grua 12 tn | 0.025 | 62.74 | 1.57 |
| %vg | % | Despeses indirectes | 0 % | 24.67 | 0.00 |
|  |  | Total |  |  | 24.67 |

| Amidament | Llarg | Parcial |
|---|---|---|
| Encofrat estreps | 22 | 22.00 |
| Total |  | 22 |

**E0532** m2 Impermeabilització tauler pont
126 m2 × 6.23 (6.85 amb costos indirectes) = 863.10
Preus: Presupuesto 6.23; DIPTA_BASE_2026 V1 6.23

| Codi | Ut | Descripció | Rendiment | Preu | Import |
|---|---|---|---|---|---|
| O0110 | h | Peó | 0.2 | 20.75 | 4.15 |
| O0102 | h | Oficial 1ª | 0.05 | 24.9 | 1.25 |
| P0412 | kg | Emulsió bituminosa tipus C50BF4 IMP (material; Presupuesto 0.46; DIPTA_BASE_2026 V1 0.46) | 1.8 | 0.46 | 0.83 |
|  |  | Total |  |  | 6.23 |

| Amidament | Uts. | Llarg | Ample | Parcial |
|---|---|---|---|---|
| Llosa | 1 | 14 | 9 | 126.00 |
| Total |  |  |  | 126 |

**EV555** m Suport de neoprè 100x10mm, col·locat. (07/12/1994)
18 m × 37.67 (41.44 amb costos indirectes) = 745.92
Preus: Presupuesto 37.67; DIPTA_BASE_2026 V1 37.67
Suport de neoprè secció 100mmx10mm, col·locat.

| Codi | Ut | Descripció | Rendiment | Preu | Import |
|---|---|---|---|---|---|
| O0102 | h | Oficial 1ª | 0.16 | 24.9 | 3.98 |
| O0110 | h | Peó | 0.16 | 20.75 | 3.32 |
| P09121 | dm | Suport de neoprè cercolat (material; 01/04/2020) | 1 | 27.96 | 27.96 |
| E0108 | m3 | Morter de ciment elaborat a l'obra | 0.005 | 55.22 | 0.28 |
| %1613 | % | Despeses indirectes | 6 % | 35.54 | 2.13 |
|  |  | Total |  |  | 37.67 |

| Amidament | Uts. | Llarg | Parcial |
|---|---|---|---|
| suport | 2 | 9 | 18.00 |
| Total |  |  | 18 |

**E05312** m Execució de micropiló de diàmetre 300 mm, injecció IR o IRS
144 m × 137.2 (150.92 amb costos indirectes) = 21732.48
Preus: Presupuesto 137.2; DIPTA_BASE_2026 V1 137.2
Execució de micropiló de diàmetre 300 mm en qualsevol tipus de terreny, incloent excavació a rotopercusió, llots tixotròpics, armadures, injecció de morter de ciment repetitiva o repetitiva selectiva, totalment acabat. Inclòs el desplaçament, muntatge i desmuntatge a obra i retirada de l'equip de perforació per a micropilons injectats en continu amb totes les despeses de maquinària, trasllats parcials dels equips d'acord amb l'avanç de l'obra i tots els elements auxiliars que requereixi, mà d'obra, maquinària i materials.

| Codi | Ut | Descripció | Rendiment | Preu | Import |
|---|---|---|---|---|---|
| O0101 | h | Cap de colla | 0.25 | 26.37 | 6.59 |
| O0102 | h | Oficial 1ª | 0.25 | 24.9 | 6.23 |
| O0110 | h | Peó | 0.25 | 20.75 | 5.19 |
| P1614 | kg | Llot tixotròpic (material; 12/01/2009) | 0.06 | 0.08 | 0.00 |
| P0301 | m3 | Sorra per a formigons i morters (material; Presupuesto 22.15; DIPTA_BASE_2026 V1 22.15) | 0.12 | 22.15 | 2.66 |
| P1601 | m3 | Aigua | 0.06 | 1.93 | 0.12 |
| P0404 | tn | Ciment portland CEM 42,5N (material) | 0.112 | 101.6 | 11.38 |
| P0606 | kg | Acer ST-52 (TM-80) en tubs per a micropilons (material) | 52 | 1.2 | 62.40 |
| A0803 | h | Equip complet de perforació de micropilons i ancoratges | 0.25 | 170.51 | 42.63 |
|  |  | Total |  |  | 137.2 |

| Amidament | Uts. | Llarg | Ample | Parcial |
|---|---|---|---|---|
| Micropilons ponts | 6 | 2 | 12 | 144.00 |
| Total |  |  |  | 144 |

**E0519** m3 Muntatge i desmuntatge de cindri amb apuntalament metàl·lic
441 m3 × 12.1 (13.31 amb costos indirectes) = 5869.71
Preus: Presupuesto 12.1; DIPTA_BASE_2026 V1 12.1
Muntatge i desmuntatge de cindri amb apuntalament metàl·lic, totalment instal·lat, inclosa preparació de la base.

| Codi | Ut | Descripció | Rendiment | Preu | Import |
|---|---|---|---|---|---|
| O0101 | h | Cap de colla | 0.04 | 26.37 | 1.05 |
| O0102 | h | Oficial 1ª | 0.1 | 24.9 | 2.49 |
| O0110 | h | Peó | 0.15 | 20.75 | 3.11 |
| P0708 | m3 | Bastida metàl·lica. (material; 01/04/2009) | 1 | 4.95 | 4.95 |
| M0215 | h | Grua autopropulsada de 25 tn (maquinària; 12/01/2009) | 0.01 | 50.18 | 0.50 |
|  |  | Total |  |  | 12.1 |

| Amidament | Llarg | Ample | Alt | Parcial |
|---|---|---|---|---|
|  | 14 | 9 | 3.5 | 441.00 |
| Total |  |  |  | 441 |

**E07013** m Ampit metàl·lic BP.ID-H2/C2
24 m × 172.11 (189.32 amb costos indirectes) = 4543.68
Preus: Presupuesto 172.11; DIPTA_BASE_2026 V1 172.11
Pretil metàl·lic d'acer galvanitzat tipus BP.ID-H2/C2 o equivalent, nivell de contenció H2, índex de severitat B, amplària de treball W5, deflexió dinàmica 1,4 amb marcatge CE i perfil inferior tipus biona, pintada en color termolacat de color a determinar per la D.O., inclòs peça reflectora a dues cares cada 8 m, part proporcional d'ancoratges, elements de fixació, tacs químics i material auxiliar, totalment col·locada en qualsevol part dels marges d'estructures.

| Codi | Ut | Descripció | Rendiment | Preu | Import |
|---|---|---|---|---|---|
| O0101 | h | Cap de colla | 0.1 | 26.37 | 2.64 |
| O0102 | h | Oficial 1ª | 0.5 | 24.9 | 12.45 |
| O0110 | h | Peó | 1 | 20.75 | 20.75 |
| M0214 | h | Camió grua 12 tn | 0.06 | 62.74 | 3.76 |
| PE1018 | m | Pretil BP.ID-H2/C2 (material) | 1 | 130.58 | 130.58 |
| M0235 | h | Equip de soldadura elèctrica (maquinària; 16/01/2026) | 0.1 | 14.55 | 1.46 |
| M0226 | h | Grup electrògen de 20/30 kVA (maquinària; 12/01/2009) | 0.1 | 4.74 | 0.47 |
|  |  | Total |  |  | 172.11 |

## 04 FERMS I PAVIMENTS (07/12/1994)
Import: Presupuesto 983217.98; DIPTA_BASE_2026 V1 983217.98

**E0612** m2 Reg d'adherència termoadherent C60B3 TER (dotació 0,6 kg/m2)
85574.1 m2 × 0.31 (0.34 amb costos indirectes) = 29095.19
Preus: Presupuesto 0.31; DIPTA_BASE_2026 V1 0.31
Reg d'adherència amb emulsió bituminosa catiònica termoadherent tipus C60B3 TER (dotació 0,50 kg/m2), aplicada de forma uniforme, inclòs preparació de la superfície existent.

| Codi | Ut | Descripció | Rendiment | Preu | Import |
|---|---|---|---|---|---|
| O0102 | h | Oficial 1ª | 0.001 | 24.9 | 0.02 |
| O0110 | h | Peó | 0.001 | 20.75 | 0.02 |
| P0406 | kg | Emulsió bituminosa termoadherent C60B3 TER (material; Presupuesto 0.5; DIPTA_BASE_2026 V1 0.5) | 0.4 | 0.5 | 0.20 |
| M0217 | h | Camió cisterna reg asfàltic (maquinària; 12/01/2009; Presupuesto 30.63; DIPTA_BASE_2026 V1 30.63) | 0.001 | 30.63 | 0.03 |
| M0220 | h | Escombradora autopropulsada (maquinària; Presupuesto 42.15; DIPTA_BASE_2026 V1 42.15) | 0.001 | 42.15 | 0.04 |
| %vg | % | Despeses indirectes | 0 % | 0.31 | 0.00 |
|  |  | Total |  |  | 0.31 |

| Amidament | Llarg | Ample | Parcial |
|---|---|---|---|
| Reforç de ferm | 15013 | 5.7 | 85574.10 |
| Total |  |  | 85574.1 |

**E0604C** t Paviment de MBC tipus AC16 surf S 50/70 GR (= 5% d'àrids reciclats)
11006.97 t × 69.99 (76.99 amb costos indirectes) = 847426.62
Preus: Presupuesto 69.99; DIPTA_BASE_2026 V1 69.99
Paviment de mescla bituminosa en calent tipus formigó bituminós AC16 surf 50/70 S amb granulat granític per a capa de trànsit, amb un mínim del 5% d'àrid reciclat, estesa i compactada.

| Codi | Ut | Descripció | Rendiment | Preu | Import |
|---|---|---|---|---|---|
| O0101 | h | Cap de colla | 0.0174 | 26.37 | 0.46 |
| O0102 | h | Oficial 1ª | 0.0348 | 24.9 | 0.87 |
| O0110 | h | Peó | 0.0696 | 20.75 | 1.44 |
| M0236 | h | Estenedora per a mescles (maquinària; Presupuesto 70.66; DIPTA_BASE_2026 V1 70.66) | 0.0174 | 70.66 | 1.23 |
| M0210B | h | Corró vibratori autop. 12 a 14 t (maquinària; 16/01/2026) | 0.0174 | 57.5 | 1.00 |
| M0237 | h | Piconadora de pneumàtics 15 tn (maquinària; Presupuesto 62.36; DIPTA_BASE_2026 V1 62.36) | 0.0174 | 62.36 | 1.09 |
| M0220 | h | Escombradora autopropulsada | 0.0174 | 42.15 | 0.73 |
| M0212A | h | Camió banyera 32t (maquinària; 16/01/2026) | 0.1509 | 64 | 9.66 |
| P04140 | t | M.B.C. tipus AC16 surf S en obra (= 5% d'àrids reciclats) (material; Presupuesto 53.51; DIPTA_BASE_2026 V1 53.51) | 1 | 53.51 | 53.51 |
|  |  | Total |  |  | 69.99 |

| Amidament | Uts. | Llarg | Ample | Alt | Parcial |
|---|---|---|---|---|---|
| Reforç del ferm | 2.45 | 15013 | 5.7 | 0.05 | 10482.83 |
| Imprevistos 5% | 0.05 | 10482.83 |  |  | 524.14 |
| Subtotal |  |  |  |  | 11006.97 |
| Total |  |  |  |  | 11006.97 |

**E0603A** t Paviment de MBC tipus AC11 surf D 50/70 GR (= 5% d'àrids reciclats)
44.69 t × 67.65 (74.42 amb costos indirectes) = 3325.83
Preus: Presupuesto 67.65; DIPTA_BASE_2026 V1 67.65
Paviment de mescla bituminosa en calent tipus formigó bituminós AC11 surf 50/70 S amb granulat granític per a capa de trànsit, amb un mínim del 5% d'àrid reciclat, estesa i compactada.

| Codi | Ut | Descripció | Rendiment | Preu | Import |
|---|---|---|---|---|---|
| O0101 | h | Cap de colla | 0.0174 | 26.37 | 0.46 |
| O0102 | h | Oficial 1ª | 0.0348 | 24.9 | 0.87 |
| O0110 | h | Peó | 0.0696 | 20.75 | 1.44 |
| M0236 | h | Estenedora per a mescles | 0.0174 | 70.66 | 1.23 |
| M0210B | h | Corró vibratori autop. 12 a 14 t | 0.0174 | 57.5 | 1.00 |
| M0237 | h | Piconadora de pneumàtics 15 tn | 0.0174 | 62.36 | 1.09 |
| M0220 | h | Escombradora autopropulsada | 0.0174 | 42.15 | 0.73 |
| M0212A | h | Camió banyera 32t | 0.0755 | 64 | 4.83 |
| P0414 | t | M.B.C. tipus AC11 surf D GR en obra (= 5% d'àrids reciclats) (material; 16/01/2026) | 1 | 56 | 56.00 |
|  |  | Total |  |  | 67.65 |

| Amidament | Uts. | Parcial |
|---|---|---|
| Subtotal: Passos elevats |  | 0.00 |
| plataforma | 13.72 | 13.72 |
| rampes | 3.43 | 3.43 |
| encaixos rampes | 3.43 | 3.43 |
| Subtotal |  | 20.58 |
| Subtotal: Miradors |  | 0.00 |
| rampes miradors | 2.94 | 2.94 |
| Subtotal |  | 2.94 |
| Previsió esquenes d'ase | 21.17 | 21.17 |
| Subtotal |  | 21.17 |
| Total |  | 44.69 |

**E0606C** t Paviment de MBC tipus AC22 base G 50/70 CA (= 10% d'àrids reciclats)
529.2 t × 62.23 (68.45 amb costos indirectes) = 36223.74
Preus: Presupuesto 62.23; DIPTA_BASE_2026 V1 62.23
Paviment de mescla bituminosa en calent tipus formigó bituminós AC22 base 50/70 G amb granulat calcari, estesa en capa base, intermitja, saneigs, apedaçats i/o regularitzacions, amb un mínim del 10% d'àrid reciclat, estesa i compactada

| Codi | Ut | Descripció | Rendiment | Preu | Import |
|---|---|---|---|---|---|
| O0101 | h | Cap de colla | 0.0184 | 26.37 | 0.49 |
| O0102 | h | Oficial 1ª | 0.0368 | 24.9 | 0.92 |
| O0110 | h | Peó | 0.0736 | 20.75 | 1.53 |
| M0236 | h | Estenedora per a mescles | 0.0184 | 70.66 | 1.30 |
| M0210B | h | Corró vibratori autop. 12 a 14 t | 0.0184 | 57.5 | 1.06 |
| M0237 | h | Piconadora de pneumàtics 15 tn | 0.0184 | 62.36 | 1.15 |
| M0220 | h | Escombradora autopropulsada | 0.0184 | 42.15 | 0.78 |
| M0212A | h | Camió banyera 32t | 0.1509 | 64 | 9.66 |
| P0417 | t | M.B.C. tipus AC22 base G en obra (= 10% d'àrids reciclats) (material; Presupuesto 45.34; DIPTA_BASE_2026 V1 45.34) | 1 | 45.34 | 45.34 |
|  |  | Total |  |  | 62.23 |

| Amidament | Uts. | Parcial |
|---|---|---|
| Previsió refer rassant revolts | 529.2 | 529.20 |
| Total |  | 529.2 |

**E06013** m2 Paviment de MBC tipus AC 8 surf D (antiga D-8) asfalt imprès (FIRPRINT) i color (FIRBOND)
540 m2 × 31.72 (34.89 amb costos indirectes) = 18840.60
Preus: Presupuesto 31.72; DIPTA_BASE_2026 V1 31.72
Asfalt imprès. Paviment de M.B.C. tipus AC8 surf 50/70 D, gruix de 4 cm, amb granulat per a rodament i betum asfàltic de penetració, estesa i compactada, grabat a la superfície asfàltica i posterior tractament de color tipus FIRBOND-PU o similar, tricomponent acrílic poliuretà amb característiques antilliscants i anticarburants (2 capes). Color a definir.

| Codi | Ut | Descripció | Rendiment | Preu | Import |
|---|---|---|---|---|---|
| O0101 | h | Cap de colla | 0.3 | 26.37 | 7.91 |
| O0110 | h | Peó | 0.6 | 20.75 | 12.45 |
| P0421 | m2 | M.B.C. tipus AC8 surf D asfalt imprès i tractament de color (material) | 1 | 9.5 | 9.50 |
| M0236 | h | Estenedora per a mescles | 0.007 | 70.66 | 0.49 |
| M0239 | h | Corró de llanda metàl·lica (maquinària; Presupuesto 41.57; DIPTA_BASE_2026 V1 41.57) | 0.007 | 41.57 | 0.29 |
| M0237 | h | Piconadora de pneumàtics 15 tn | 0.007 | 62.36 | 0.44 |
| M0220 | h | Escombradora autopropulsada | 0.007 | 42.15 | 0.30 |
| M0213 | h | Camió cisterna de 8 m³ | 0.007 | 48 | 0.34 |
|  |  | Total |  |  | 31.72 |

| Amidament | Llarg | Ample | Parcial |
|---|---|---|---|
| Tram de la Font del Cargol | 50 | 6 | 300.00 |
| Tram Mirador del Portell | 40 | 6 | 240.00 |
| Subtotal |  |  | 540.00 |
| Total |  |  | 540 |

**E0632** m² Fresat paviment asfàltic fins a 8 cm (Projectes reforç de ferm) (07/12/1994)
4520 m² × 3.9 (4.29 amb costos indirectes) = 19390.80
Preus: Presupuesto 3.9; DIPTA_BASE_2026 V1 3.9
Fresat mecànic de paviment asfàltic fins una profunditat màxima de 8 cm amb fresadora de càrrega automàtica, inclòs encaixos laterals i finals, talls i entregues a tapes i reixes amb compressor, càrrega i transport de runes a l'abocador, cànon d'abocament i escombrat i neteja de la superfície fresada.

| Codi | Ut | Descripció | Rendiment | Preu | Import |
|---|---|---|---|---|---|
| O0101 | h | Cap de colla | 0.01 | 26.37 | 0.26 |
| O0110 | h | Peó | 0.026 | 20.75 | 0.54 |
| M0242 | h | Fresadora (maquinària; Presupuesto 133.01; DIPTA_BASE_2026 V1 133.01) | 0.012 | 133.01 | 1.60 |
| M0212B | h | Camió de trabuc 16 m³ | 0.012 | 45.4 | 0.54 |
| M0220 | h | Escombradora autopropulsada | 0.012 | 42.15 | 0.51 |
| P1613 | u | Cànon d'abocador | 0.15 | 1.5 | 0.23 |
| %16130 | % | Despeses indirectes | 6 % | 3.68 | 0.22 |
|  |  | Total |  |  | 3.9 |

| Amidament | Uts. | Llarg | Ample | Parcial |
|---|---|---|---|---|
| Previsó Refer rassant revolts | 9 | 80 | 6 | 4320.00 |
| Previsió encaixos |  | 200 |  | 200.00 |
| Subtotal |  |  |  | 4520.00 |
| Total |  |  |  | 4520 |

**E0611** m2 Reg emprimació tipus C50BF4 IMP (dotació 1,2 kg/m2)
5040 m2 × 0.71 (0.78 amb costos indirectes) = 3931.20
Preus: Presupuesto 0.71; DIPTA_BASE_2026 V1 0.71
Reg d'emprimació amb emulsió bituminosa catiònica tipus C50BF4 IMP (dotació 1,50 kg/m2) i protecció del reg, si s'escau i segons indicacions de la Direcció d'Obra amb àrid de cobertura rentat triturat de 2-4 mm o sorra matxucada, inclòs preparació de la superfície existent.

| Codi | Ut | Descripció | Rendiment | Preu | Import |
|---|---|---|---|---|---|
| O0102 | h | Oficial 1ª | 0.001 | 24.9 | 0.02 |
| O0110 | h | Peó | 0.001 | 20.75 | 0.02 |
| P0412 | kg | Emulsió bituminosa tipus C50BF4 IMP | 1.4 | 0.46 | 0.64 |
| M0217 | h | Camió cisterna reg asfàltic | 0.001 | 30.63 | 0.03 |
| %vg | % | Despeses indirectes | 0 % | 0.71 | 0.00 |
|  |  | Total |  |  | 0.71 |

| Amidament | Uts. | Llarg | Ample | Parcial |
|---|---|---|---|---|
| Refer rassant revolts | 9 | 80 | 7 | 5040.00 |
| Total |  |  |  | 5040 |

**E06200** m3 Paviment de formigó tipus HM-20, amb junts
15 m3 × 121.96 (134.16 amb costos indirectes) = 2012.40
Preus: Presupuesto 121.96; DIPTA_BASE_2026 V1 121.96
Paviment de formigó tipus HM-20, inclòs junts, encofrat i col·locació.

| Codi | Ut | Descripció | Rendiment | Preu | Import |
|---|---|---|---|---|---|
| O0101 | h | Cap de colla | 0.025 | 26.37 | 0.66 |
| O0102 | h | Oficial 1ª | 0.05 | 24.9 | 1.25 |
| O0110 | h | Peó | 0.15 | 20.75 | 3.11 |
| P0503 | m3 | Formigó HM-20, =5% d'àrids reciclats, inclòs transport a l'obra | 1 | 95 | 95.00 |
| E0515 | m2 | Encofrat de fusta per a fonaments i/o formigó ocult | 0.5 | 24.67 | 12.34 |
| P1604 | m2 | Junta material inorg. 2 cm. (material; 12/01/2009; Presupuesto 2.94; DIPTA_BASE_2026 V1 2.94) | 0.5 | 2.94 | 1.47 |
| P1605 | m | Fibra bitum. pre-emmotllada (material; 12/01/2009; Presupuesto 3.16; DIPTA_BASE_2026 V1 3.16) | 2.5 | 3.16 | 7.90 |
| M0240 | h | Regle vibratori (maquinària; 12/01/2009; Presupuesto 4.58; DIPTA_BASE_2026 V1 4.58) | 0.05 | 4.58 | 0.23 |
| %vg | % | Despeses indirectes | 0 % | 121.96 | 0.00 |
|  |  | Total |  |  | 121.96 |

| Amidament | Uts. | Llarg | Ample | Alt | Parcial |
|---|---|---|---|---|---|
| Previsió Berma formigonada | 1 | 150 | 0.5 | 0.2 | 15.00 |
| Total |  |  |  |  | 15 |

**E06311** m2 Paviment de llambordi vermell 10x20x8 de peces prefabricades de formigó
360 m2 × 58.01 (63.81 amb costos indirectes) = 22971.60
Preus: Presupuesto 58.01; DIPTA_BASE_2026 V1 58.01
Paviment de llambordi prefabricat de formigó de color vermell de 10x20 cm i 8 cm de gruix, inclosa excavació, refinat i compactació del terreny, base de formigó de 25 N/mm2 de resistència característica a la compressió, llit de morter, rebliment de junts amb sorra fina i totes les feines adients, totalment col·locat.

| Codi | Ut | Descripció | Rendiment | Preu | Import |
|---|---|---|---|---|---|
| O0101 | h | Cap de colla | 0.1081 | 26.37 | 2.85 |
| O0102 | h | Oficial 1ª | 0.4324 | 24.9 | 10.77 |
| O0110 | h | Peó | 0.6486 | 20.75 | 13.46 |
| M0207 | h | Retroexcavadora 100 hp | 0.0216 | 59.41 | 1.28 |
| M0211 | h | Corró de llança 650 kg | 0.0216 | 9.61 | 0.21 |
| M0365 | h | Picó vibrant amb placa de 60 cm d'amplària (maquinària; 16/01/2026) | 0.0865 | 6 | 0.52 |
| P10251 | m2 | Llambordi vermell 10x20x8 prefabricat de formigó (material; 16/01/2026) | 1.02 | 9.5 | 9.69 |
| P0320 | m3 | Sorra de pedrera de 0 a 3 mm (material; 16/01/2026) | 0.004 | 15 | 0.06 |
| P0505 | m3 | Formigó HA-25, =5% d'àrids reciclats, inclòs transport a l'obra (material; Presupuesto 100; DIPTA_BASE_2026 V1 100) | 0.15 | 100 | 15.00 |
| P04051 | m3 | Morter de ciment de classe M-7,5 (material; 16/01/2026) | 0.03 | 139 | 4.17 |
|  |  | Total |  |  | 58.01 |

| Amidament | Llarg | Parcial |
|---|---|---|
| Font del Cargol | 190 | 190.00 |
| Mirador del Portell | 170 | 170.00 |
| Subtotal |  | 360.00 |
| Total |  | 360 |

## 05 DRENATGES, SANEJAMENT I SERVEIS (07/12/1994)
Import: Presupuesto 282140.84; DIPTA_BASE_2026 V1 282140.84

**E03281** m Neteja d'obres de drenatge transversal (07/12/1994)
208 m × 30.21 (33.23 amb costos indirectes) = 6911.84
Preus: Presupuesto 30.21; DIPTA_BASE_2026 V1 30.21
Neteja d'obres de drenatge transversal de qualsevol tipus en forma de calaix, volta, clavegueró, tub, etc., amb mitjans mecànics i manuals, inclòs càrrega i transport a l'abocador de les runes, cànon d'abocament i manteniment de l'abocador.

| Codi | Ut | Descripció | Rendiment | Preu | Import |
|---|---|---|---|---|---|
| O0101 | h | Cap de colla | 0.1 | 26.37 | 2.64 |
| O0110 | h | Peó | 0.15 | 20.75 | 3.11 |
| M0204 | h | Pala carregadora pneumàtics | 0.15 | 58.27 | 8.74 |
| M0212B | h | Camió de trabuc 16 m³ | 0.15 | 45.4 | 6.81 |
| M0213 | h | Camió cisterna de 8 m³ | 0.15 | 48 | 7.20 |
| %16130 | % | Despeses indirectes | 6 % | 28.50 | 1.71 |
|  |  | Total |  |  | 30.21 |

| Amidament | Uts. | Llarg | Parcial |
|---|---|---|---|
| ODT exitents | 26 | 8 | 208.00 |
| Total |  |  | 208 |

**E0305** m3 Excavació rases, pous o fonaments, mitjans mecànics, càrrega i transport
1678.76 m3 × 12.67 (13.94 amb costos indirectes) = 23401.91

| Amidament | Uts. | Llarg | Ample | Alt | Parcial |
|---|---|---|---|---|---|
| Nova cuneta transitable interior revolts | 1.1 | 1270 | 1.2 | 0.4 | 670.56 |
| PS a gual | 65 | 5 | 5 | 0.2 | 325.00 |
| Prolongació guals | 65 | 10 | 1.2 | 0.2 | 156.00 |
| Prolongació cuneta arquetes | 26 | 10 | 1.1 | 0.4 | 114.40 |
| Pous de drenatge | 2 | 4 | 4 | 3 | 96.00 |
| Entubat de cuneta |  | 660 | 0.6 | 0.8 | 316.80 |
| Subtotal |  |  |  |  | 1678.76 |
| Total |  |  |  |  | 1678.76 |

**E0601A** m3 Base granular localitzada de tot-u artificial (ample<2 m), amb mitjans mecànics
873.48 m3 × 32.65 (35.92 amb costos indirectes) = 31375.40
Preus: Presupuesto 32.65; DIPTA_BASE_2026 V1 32.65
Base granular localitzada (amplada < 2 m) de tot-u artificial ZA 0/32 o ZA 0/20, SE>35, LA<35, no plàstica, estesa i col·locada amb mitjans mecànics i manuals, humectada i compactada en 2 tongades amb base l'assaig de referència.

| Codi | Ut | Descripció | Rendiment | Preu | Import |
|---|---|---|---|---|---|
| O0101 | h | Cap de colla | 0.005 | 26.37 | 0.13 |
| O0102 | h | Oficial 1ª | 0.05 | 24.9 | 1.25 |
| O0110 | h | Peó | 0.2 | 20.75 | 4.15 |
| P1601 | m3 | Aigua | 0.13 | 1.93 | 0.25 |
| P03061 | m3 | Tot-u artificial SE>35 NP ZA20 ZA32, inclòs transport a l'obra | 1.15 | 21.25 | 24.44 |
| M0208 | h | Motoanivelladora | 0.02 | 73.35 | 1.47 |
| M0213 | h | Camió cisterna de 8 m³ | 0.02 | 48 | 0.96 |
| %vg | % | Despeses indirectes | 0 % | 32.65 | 0.00 |
|  |  | Total |  |  | 32.65 |

| Amidament | Uts. | Llarg | Ample | Alt | Parcial |
|---|---|---|---|---|---|
| Nova cuneta transitable interior revolts | 1.1 | 1270 | 1.2 | 0.2 | 335.28 |
| PS a gual | 65 | 5 | 5 | 0.2 | 325.00 |
| Prolongació guals | 65 | 10 | 1.2 | 0.2 | 156.00 |
| Prolongació cuneta arquetes | 26 | 10 | 1.1 | 0.2 | 57.20 |
| Subtotal |  |  |  |  | 873.48 |
| Total |  |  |  |  | 873.48 |

**E03251** m Formació i reperfilat de cunetes en qualsevol tipus de terreny
11667 m × 2.34 (2.57 amb costos indirectes) = 29984.19
Preus: Presupuesto 2.34; DIPTA_BASE_2026 V1 2.34

| Codi | Ut | Descripció | Rendiment | Preu | Import |
|---|---|---|---|---|---|
| O0101 | h | Cap de colla | 0.01 | 26.37 | 0.26 |
| O0110 | h | Peó | 0.02 | 20.75 | 0.42 |
| M0204 | h | Pala carregadora pneumàtics | 0.004 | 58.27 | 0.23 |
| M0208 | h | Motoanivelladora | 0.017 | 73.35 | 1.25 |
| M0212B | h | Camió de trabuc 16 m³ | 0.004 | 45.4 | 0.18 |
| %vg | % | Despeses indirectes | 0 % | 2.34 | 0.00 |
|  |  | Total |  |  | 2.34 |

| Amidament | Uts. | Llarg | Parcial |
|---|---|---|---|
| Previsió Tram pk 0 - 4+810 | 2 | 4810 | 9620.00 |
| Nova cuneta transitable interior revolts | 1.1 | 1270 | 1397.00 |
| Prolongació guals | 65 | 10 | 650.00 |
| Total |  |  | 11667 |

**E0880** m3 Formigó en revestiment de cunetes (actuacions <2000 m) (07/12/1994)
479.14 m3 × 118.3 (130.13 amb costos indirectes) = 62350.49
Preus: Presupuesto 118.3; DIPTA_BASE_2026 V1 118.3
Formigó en revestiment de cunetes amb formigó tipus HM-20-P-12-I-AI, àrid 12 mm i additiu airejant, executada amb mitjans mecànics o de forma manual, inclòs vibrat, motlles, regles i guies, entroncaments, remolinat, reg de curat del formigó, totalment acabada.

| Codi | Ut | Descripció | Rendiment | Preu | Import |
|---|---|---|---|---|---|
| O0101 | h | Cap de colla | 0.025 | 26.37 | 0.66 |
| O0102 | h | Oficial 1ª | 0.06 | 24.9 | 1.49 |
| O0110 | h | Peó | 0.1 | 20.75 | 2.08 |
| P0508 | m3 | Formigó HM-20-P-12-I-AI, posat a l'obra en revest. cunetes (material; 18/10/2021; Presupuesto 85.71; DIPTA_BASE_2026 V1 85.71) | 1.02 | 85.71 | 87.42 |
| M0225 | h | Vibrador | 0.1 | 2.09 | 0.21 |
| E0515 | m2 | Encofrat de fusta per a fonaments i/o formigó ocult | 0.8 | 24.67 | 19.74 |
| %16130 | % | Despeses indirectes | 6 % | 111.60 | 6.70 |
|  |  | Total |  |  | 118.3 |

| Amidament | Uts. | Llarg | Ample | Parcial |
|---|---|---|---|---|
| Nova cuneta transitable interior revolts | 1.1 | 1270 | 0.17 | 237.49 |
| Entubat de cuneta: |  | 660 | 0.17 | 112.20 |
| Prolongació guals | 65 | 10 | 0.17 | 110.50 |
| Subtotal |  |  |  | 460.19 |
| PS amb cuneta entubada | -23 | 4.5 | 0.17 | -17.60 |
| Subtotal |  |  |  | -17.60 |
| Prolongació cuneta arquetes a refer | 18 | 10 | 0.17 | 30.60 |
| Noves arquetes inici cuneta entubada | 7 | 5 | 0.17 | 5.95 |
| Subtotal |  |  |  | 36.55 |
| Total |  |  |  | 479.14 |

**E0502** m3 Formigó HM-20 per a fonaments i soleres (= 5% d'àrids reciclats)
125.4 m3 × 110.8 (121.88 amb costos indirectes) = 15283.75

| Amidament | Uts. | Llarg | Ample | Alt | Parcial |
|---|---|---|---|---|---|
| Entubat de cuneta |  | 660 | 0.6 | 0.6 | 237.60 |
| Entubat de cuneta deducció tub | -1 | 660 | 0.17 |  | -112.20 |
| Subtotal |  |  |  |  | 125.40 |
| Total |  |  |  |  | 125.4 |

**E0505** m3 Formigó HA-25 per a fonaments i soleres (= 5% d'àrids reciclats)
415 m3 × 109.51 (120.46 amb costos indirectes) = 49990.90
Preus: Presupuesto 109.51; DIPTA_BASE_2026 V1 109.51
Formigó tipus HA-25 en fonaments i soleres, elaborat en planta,col·locat.

| Codi | Ut | Descripció | Rendiment | Preu | Import |
|---|---|---|---|---|---|
| O0101 | h | Cap de colla | 0.025 | 26.37 | 0.66 |
| O0102 | h | Oficial 1ª | 0.1 | 24.9 | 2.49 |
| O0110 | h | Peó | 0.2 | 20.75 | 4.15 |
| P0505 | m3 | Formigó HA-25, =5% d'àrids reciclats, inclòs transport a l'obra | 1.02 | 100 | 102.00 |
| M0225 | h | Vibrador | 0.1 | 2.09 | 0.21 |
| %vg | % | Despeses indirectes | 0 % | 109.51 | 0.00 |
|  |  | Total |  |  | 109.51 |

| Amidament | Uts. | Llarg | Ample | Alt | Parcial |
|---|---|---|---|---|---|
| PS a gual | 65 | 5 | 5 | 0.2 | 325.00 |
| Subtotal |  |  |  |  | 325.00 |
| PS amb cuneta entubada | 18 | 5 | 5 | 0.2 | 90.00 |
| Subtotal |  |  |  |  | 90.00 |
| Total |  |  |  |  | 415 |

**E05173** m2 Malla electrosoldada en acer corrugat B500T 15x15 cm Ø 6 mm
2075 m2 × 2.79 (3.07 amb costos indirectes) = 6370.25
Preus: Presupuesto 2.79; DIPTA_BASE_2026 V1 2.79
Subministrament i col·locació de malla electrosoldada en acer corrugat B 500 T de 15x15 cm i 6 mm de diàmetre.

| Codi | Ut | Descripció | Rendiment | Preu | Import |
|---|---|---|---|---|---|
| O0101 | h | Cap de colla | 0.001 | 26.37 | 0.03 |
| O0102 | h | Oficial 1ª | 0.003 | 24.9 | 0.07 |
| O0110 | h | Peó | 0.003 | 20.75 | 0.06 |
| P0602 | kg | Filferro recuit | 0.008 | 1.57 | 0.01 |
| P06100 | m2 | Malla electrosoldada en acer corrugat B500T, de 15x15 cm i 6 mm de diàmetre (material; Presupuesto 2.6; DIPTA_BASE_2026 V1 2.6) | 1 | 2.6 | 2.60 |
| M0245 | h | Cisalla elèctrica | 0.002 | 3.73 | 0.01 |
| M0246 | h | Màquina de doblegar rodó d'acer | 0.002 | 3 | 0.01 |
| %vg | % | Despeses indirectes | 0 % | 2.79 | 0.00 |
|  |  | Total |  |  | 2.79 |

| Amidament | Uts. | Llarg | Ample | Parcial |
|---|---|---|---|---|
| PS a gual | 65 | 5 | 5 | 1625.00 |
| Subtotal |  |  |  | 1625.00 |
| PS amb cuneta entubada | 18 | 5 | 5 | 450.00 |
| Subtotal |  |  |  | 450.00 |
| Total |  |  |  | 2075 |

**E08703** u Arqueta drenatge per recollida de cunetes, Hmax=2,00 m, 2 reixes D-400
25 u × 1154.69 (1270.16 amb costos indirectes) = 31754.00
Preus: Presupuesto 1154.69; DIPTA_BASE_2026 V1 1154.69
Arqueta de drenatge per a recollida de les aigües pluvials provinents de les cunetes de fins a 2,00 m d'alçària amb bonera i reixa abatible classe C-250 de 790x355x29 mm amb bastiment i 2 reixes de fosa talla-aigües 973x490x70 mm classe D-400 segons plànols, de formigó armat, inclòs excavació, base de formigó de neteja i encofrat, totalment acabada.

| Codi | Ut | Descripció | Rendiment | Preu | Import |
|---|---|---|---|---|---|
| O0101 | h | Cap de colla | 0.18 | 26.37 | 4.75 |
| O0102 | h | Oficial 1ª | 1.8 | 24.9 | 44.82 |
| O0110 | h | Peó | 3.6 | 20.75 | 74.70 |
| P1609 | m3 | Excavació de terres (Presupuesto 11.12; DIPTA_BASE_2026 V1 11.12) | 5.5 | 11.12 | 61.16 |
| P0502 | m3 | Formigó 15N/mm2, =5% d'àrids reciclats, inclòs transport a l'obra (material; 16/01/2026) | 0.16 | 88 | 14.08 |
| P0503 | m3 | Formigó HM-20, =5% d'àrids reciclats, inclòs transport a l'obra | 2.5 | 95 | 237.50 |
| E0515 | m2 | Encofrat de fusta per a fonaments i/o formigó ocult | 11 | 24.67 | 271.37 |
| E0516 | m2 | Encofrat de fusta per a formigó vist | 3.55 | 32.25 | 114.49 |
| P06202 | u | Reixa i marc C-250 (material; 23/09/2020) | 1 | 65.16 | 65.16 |
| P0617 | u | Reixa i bastiment 985x495x70 mm D-400 (material) | 2 | 132 | 264.00 |
| P1242 | m | Tub de pp DN400 mm., SN 8 kN/m2 (material; Presupuesto 12.65; DIPTA_BASE_2026 V1 12.65) | 0.21 | 12.65 | 2.66 |
|  |  | Total |  |  | 1154.69 |

| Amidament | Uts. | Parcial |
|---|---|---|
| Arquetes a refer | 18 | 18.00 |
| Noves arquetes inici cuneta entubada | 7 | 7.00 |
| Subtotal |  | 25.00 |
| Total |  | 25 |

**E08211** u Recreixement i anivellació pou de registre
1 u × 174.21 (191.63 amb costos indirectes) = 191.63
Preus: Presupuesto 174.21; DIPTA_BASE_2026 V1 174.21
Recreixement i anivellació de pou de registre, totalment acabat.

| Codi | Ut | Descripció | Rendiment | Preu | Import |
|---|---|---|---|---|---|
| O0101 | h | Cap de colla | 0.12 | 26.37 | 3.16 |
| O0102 | h | Oficial 1ª | 1.61 | 24.9 | 40.09 |
| O0110 | h | Peó | 1.61 | 20.75 | 33.41 |
| P0503 | m3 | Formigó HM-20, =5% d'àrids reciclats, inclòs transport a l'obra | 0.65 | 95 | 61.75 |
| P0602 | kg | Filferro recuit | 0.4 | 1.57 | 0.63 |
| P0604 | kg | Claus d'acer zincats | 0.3 | 1.71 | 0.51 |
| P0701 | m | Tauló de fusta de pi | 2 | 0.42 | 0.84 |
| P0702 | m3 | Llata de fusta de pi | 0.015 | 288.46 | 4.33 |
| P0704 | m2 | Tauler de fusta de pi 22 mm. | 1.25 | 15.05 | 18.81 |
| P0706 | u | Puntal telescòpic. | 0.5 | 11.29 | 5.65 |
| P0707 | l | Desencofrant | 0.2 | 1.6 | 0.32 |
| M0214 | h | Camió grua 12 tn | 0.075 | 62.74 | 4.71 |
| %vg | % | Despeses indirectes | 0 % | 174.21 | 0.00 |
|  |  | Total |  |  | 174.21 |

| Amidament | Uts. | Parcial |
|---|---|---|
| Previsó | 1 | 1.00 |
| Total |  | 1 |

**E0821** u Recreixement i anivellació pericó o bunera
1 u × 62.69 (68.96 amb costos indirectes) = 68.96
Preus: Presupuesto 62.69; DIPTA_BASE_2026 V1 62.69
Repicat de xapa de morter, neteja, recreixement i anivellació de pericó, pou de registre, o bunera existent de qualsevol tipus a nova cota d'acabat, totalment acabat.

| Codi | Ut | Descripció | Rendiment | Preu | Import |
|---|---|---|---|---|---|
| O0101 | h | Cap de colla | 0.08 | 26.37 | 2.11 |
| O0102 | h | Oficial 1ª | 0.7 | 24.9 | 17.43 |
| O0110 | h | Peó | 0.7 | 20.75 | 14.53 |
| P0503 | m3 | Formigó HM-20, =5% d'àrids reciclats, inclòs transport a l'obra | 0.1 | 95 | 9.50 |
| P0602 | kg | Filferro recuit | 0.3 | 1.57 | 0.47 |
| P0604 | kg | Claus d'acer zincats | 0.15 | 1.71 | 0.26 |
| P0701 | m | Tauló de fusta de pi | 2 | 0.42 | 0.84 |
| P0702 | m3 | Llata de fusta de pi | 0.001 | 288.46 | 0.29 |
| P0704 | m2 | Tauler de fusta de pi 22 mm. | 1 | 15.05 | 15.05 |
| P0706 | u | Puntal telescòpic. | 0.05 | 11.29 | 0.56 |
| P0707 | l | Desencofrant | 0.05 | 1.6 | 0.08 |
| M0214 | h | Camió grua 12 tn | 0.025 | 62.74 | 1.57 |
| %vg | % | Despeses indirectes | 0 % | 62.69 | 0.00 |
|  |  | Total |  |  | 62.69 |

| Amidament | Uts. | Parcial |
|---|---|---|
| Previsió | 1 | 1.00 |
| Total |  | 1 |

**E0875** m Tub de PP corrugat doble capa Ø400 mm
660 m × 24.54 (26.99 amb costos indirectes) = 17813.40
Preus: Presupuesto 24.54; DIPTA_BASE_2026 V1 24.54
Tub de PP corrugat doble capa de 400 mm. de diàmetre nominal i SN 8 kN/m2, inclòs pp de peces especials i accessoris, col·locat.

| Codi | Ut | Descripció | Rendiment | Preu | Import |
|---|---|---|---|---|---|
| O0101 | h | Cap de colla | 0.03 | 26.37 | 0.79 |
| O0102 | h | Oficial 1ª | 0.16 | 24.9 | 3.98 |
| O0110 | h | Peó | 0.16 | 20.75 | 3.32 |
| P1242 | m | Tub de pp DN400 mm., SN 8 kN/m2 | 1 | 12.65 | 12.65 |
| P%1615 | % | Part proporcional accessoris (10/08/1999; Presupuesto 30; DIPTA_BASE_2026 V1 30) | 30 % | 12.65 | 3.80 |
| %vg | % | Despeses indirectes | 0 % | 24.54 | 0.00 |
|  |  | Total |  |  | 24.54 |

| Amidament | Llarg | Parcial |
|---|---|---|
| Entubat de cuneta |  |  |
| Tram 1 ME | 75 | 75.00 |
| Tram 2 MD | 155 | 155.00 |
| Tram 3 MD | 110 | 110.00 |
| Tram 4 ME | 230 | 230.00 |
| Tram 5 ME | 30 | 30.00 |
| Tram 6 ME | 60 | 60.00 |
| Subtotal |  | 660.00 |
| Total |  | 660 |

**E0317** m3 Rebliment i piconatge rases, material pròpia obra, inclòs càrrega i transport
231 m3 × 4.43 (4.87 amb costos indirectes) = 1124.97
Preus: Presupuesto 4.43; DIPTA_BASE_2026 V1 4.43
Rebliment i piconatge de rasa amb compactació amb base a l'assaig de referència amb material apte procedent de la pròpia obra, inclòs càrrega i transport.

| Codi | Ut | Descripció | Rendiment | Preu | Import |
|---|---|---|---|---|---|
| O0101 | h | Cap de colla | 0.01 | 26.37 | 0.26 |
| O0102 | h | Oficial 1ª | 0.03 | 24.9 | 0.75 |
| O0110 | h | Peó | 0.07 | 20.75 | 1.45 |
| M0207 | h | Retroexcavadora 100 hp | 0.025 | 59.41 | 1.49 |
| M0211 | h | Corró de llança 650 kg | 0.05 | 9.61 | 0.48 |
| %vg | % | Despeses indirectes | 0 % | 4.43 | 0.00 |
|  |  | Total |  |  | 4.43 |

| Amidament | Uts. | Llarg | Ample | Alt | Parcial |
|---|---|---|---|---|---|
| Regularització terreny entre cuneta entubada i tancaments | 0.5 | 660 | 3.5 | 0.2 | 231.00 |
| Total |  |  |  |  | 231 |

**E0316** m3 Rebliment i piconatge rases, material préstec, inclòs transport (07/12/1994)
250.25 m3 × 10.27 (11.3 amb costos indirectes) = 2827.83
Preus: Presupuesto 10.27; DIPTA_BASE_2026 V1 10.27
Rebliment i piconatge de rasa amb compactació amb base a l'assaig de referència amb material apte de préstec, inclòs càrrega i transport.

| Codi | Ut | Descripció | Rendiment | Preu | Import |
|---|---|---|---|---|---|
| O0101 | h | Cap de colla | 0.01 | 26.37 | 0.26 |
| O0102 | h | Oficial 1ª | 0.03 | 24.9 | 0.75 |
| O0110 | h | Peó | 0.07 | 20.75 | 1.45 |
| P0307 | m3 | Terra de préstec, inclòs cànon per extracció i transport a l'obra (material; Presupuesto 5; DIPTA_BASE_2026 V1 5) | 1 | 5 | 5.00 |
| M0207 | h | Retroexcavadora 100 hp | 0.03 | 59.41 | 1.78 |
| M0211 | h | Corró de llança 650 kg | 0.05 | 9.61 | 0.48 |
| vg | % | Despeses indirectes | 0.0765 | 7.2 | 0.55 |
|  |  | Total |  |  | 10.27 |

| Amidament | Uts. | Llarg | Ample | Alt | Parcial |
|---|---|---|---|---|---|
| Regularització terreny entre cuneta entubada i tancaments | 0.5 | 715 | 3.5 | 0.2 | 250.25 |
| Total |  |  |  |  | 250.25 |

**E1107** m Vorada de vianants A3 20x8 de peces prefabricades de formigó (Tipus tauló)
48 m × 18.01 (19.81 amb costos indirectes) = 950.88
Preus: Presupuesto 18.01; DIPTA_BASE_2026 V1 18.01
Vorada prefabricada de peces de formigó bicapa de 8x20 cm tipus tauló, col·locada, inclòs l'excavació, base de formigó tipus HM-20 i rejuntat amb morter de ciment.

| Codi | Ut | Descripció | Rendiment | Preu | Import |
|---|---|---|---|---|---|
| O0101 | h | Cap de colla | 0.03 | 26.37 | 0.79 |
| O0102 | h | Oficial 1ª | 0.06 | 24.9 | 1.49 |
| O0110 | h | Peó | 0.18 | 20.75 | 3.74 |
| P1609 | m3 | Excavació de terres | 0.06 | 11.12 | 0.67 |
| P1006 | m | Vorada de vianants A3 20x8 prefabricada de formigó, secció rectangular (material; Presupuesto 3.1; DIPTA_BASE_2026 V1 3.1) | 1 | 3.1 | 3.10 |
| P0503 | m3 | Formigó HM-20, =5% d'àrids reciclats, inclòs transport a l'obra | 0.04 | 95 | 3.80 |
| E0108 | m3 | Morter de ciment elaborat a l'obra | 0.08 | 55.22 | 4.42 |
| %vg | % | Despeses indirectes | 0 % | 18.01 | 0.00 |
|  |  | Total |  |  | 18.01 |

| Amidament | Uts. | Llarg | Ample | Parcial |
|---|---|---|---|---|
| Pous de drenatge | 4 | 4 | 3 | 48.00 |
| Total |  |  |  | 48 |

**E0324** m3 Còdol de riu de 70 a 100 mm per a rebliment de pous filtrants
9.6 m3 × 31.33 (34.46 amb costos indirectes) = 330.82
Preus: Presupuesto 31.33; DIPTA_BASE_2026 V1 31.33
Còdol de riu de 75 a 100 mm, escampat amb retroexcavadora, inclòs càrrega i transport.

| Codi | Ut | Descripció | Rendiment | Preu | Import |
|---|---|---|---|---|---|
| O0101 | h | Cap de colla | 0.05 | 26.37 | 1.32 |
| O0102 | h | Oficial 1ª | 0.09 | 24.9 | 2.24 |
| O0110 | h | Peó | 0.15 | 20.75 | 3.11 |
| P0310 | m3 | Còdol de riu de 70 a 100 mm (material) | 1 | 23.17 | 23.17 |
| M0207 | h | Retroexcavadora 100 hp | 0.025 | 59.41 | 1.49 |
| %vg | % | Despeses indirectes | 0 % | 31.33 | 0.00 |
|  |  | Total |  |  | 31.33 |

| Amidament | Uts. | Llarg | Ample | Alt | Parcial |
|---|---|---|---|---|---|
| Pous de drenatge | 2 | 4 | 3 | 0.4 | 9.60 |
| Total |  |  |  |  | 9.6 |

**E0335** m3 Pedraplè amb compactació, material préstec 5-70cm, inclòs transport
62.4 m3 × 20.54 (22.59 amb costos indirectes) = 1409.62
Preus: Presupuesto 20.54; DIPTA_BASE_2026 V1 20.54

| Codi | Ut | Descripció | Rendiment | Preu | Import |
|---|---|---|---|---|---|
| O0101 | h | Cap de colla | 0.006 | 26.37 | 0.16 |
| O0102 | h | Oficial 1ª | 0.01 | 24.9 | 0.25 |
| O0110 | h | Peó | 0.025 | 20.75 | 0.52 |
| P0316 | m3 | Pedres de granulometria 5-70 cm de préstec, inclòs transport a l'obra (material; Presupuesto 15.23; DIPTA_BASE_2026 V1 15.23) | 1 | 15.23 | 15.23 |
| M0208 | h | Motoanivelladora | 0.0134 | 73.35 | 0.98 |
| M0213 | h | Camió cisterna de 8 m³ | 0.013 | 48 | 0.62 |
| M0209 | h | Corró vibratori autop. 8 a 10 t | 0.015 | 46.26 | 0.69 |
| M0204 | h | Pala carregadora pneumàtics | 0.015 | 58.27 | 0.87 |
| M0212B | h | Camió de trabuc 16 m³ | 0.0269 | 45.4 | 1.22 |
| %vg | % | Despeses indirectes | 0 % | 20.54 | 0.00 |
|  |  | Total |  |  | 20.54 |

| Amidament | Uts. | Llarg | Ample | Alt | Parcial |
|---|---|---|---|---|---|
| Pous de drenatge | 2 | 4 | 3 | 2.6 | 62.40 |
| Total |  |  |  |  | 62.4 |

## 06 OBRES COMPLEMENTÀRIES (07/12/1994)
Import: Presupuesto 45533.72; DIPTA_BASE_2026 V1 34533.72

### 06.01 Reposició de serveis (07/12/1994)
Import: Presupuesto 2103.14; DIPTA_BASE_2026 V1 2103.14

**E0305** m3 Excavació rases, pous o fonaments, mitjans mecànics, càrrega i transport
8 m3 × 12.67 (13.94 amb costos indirectes) = 111.52

| Amidament | Uts. | Llarg | Ample | Alt | Parcial |
|---|---|---|---|---|---|
| Creuament de serveis | 2 | 8 | 0.5 | 1 | 8.00 |
| Total |  |  |  |  | 8 |

**E0317** m3 Rebliment i piconatge rases, material pròpia obra, inclòs càrrega i transport
3.2 m3 × 4.43 (4.87 amb costos indirectes) = 15.58

| Amidament | Uts. | Llarg | Ample | Alt | Parcial |
|---|---|---|---|---|---|
| Creuament de serveis | 2 | 8 | 0.5 | 0.4 | 3.20 |
| Total |  |  |  |  | 3.2 |

**E101005** m Tub de PEAD corrugat de Ø160 mm doble paret
32 m × 6.55 (7.21 amb costos indirectes) = 230.72
Preus: Presupuesto 6.55; DIPTA_BASE_2026 V1 6.55
Tub corbable de PEAD de doble paret vermell de 160 mm. de diàmetre nominal, interior llis i exterior corrugat, per a canalització soterrada amb fil guia incorporat, resistència a la compressió 450 N, grau de protecció segons normativa vigent, inclòs part proporcional de maneguets d'unió, col·locat.

| Codi | Ut | Descripció | Rendiment | Preu | Import |
|---|---|---|---|---|---|
| O0102 | h | Oficial 1ª | 0.015 | 24.9 | 0.37 |
| O0110 | h | Peó | 0.015 | 20.75 | 0.31 |
| P091292 | m | Tub PEAD corrugat DN160 mm. (material; 23/09/2020; Presupuesto 5.24; DIPTA_BASE_2026 V1 5.24) | 1.05 | 5.24 | 5.50 |
| %1615 | % | Despeses generals (23/09/2020) | 6 % | 6.18 | 0.37 |
|  |  | Total |  |  | 6.55 |

| Amidament | Uts. | Parcial |
|---|---|---|
| Creuament de serveis | 32 | 32.00 |
| Total |  | 32 |

**E0502** m3 Formigó HM-20 per a fonaments i soleres (= 5% d'àrids reciclats)
6.4 m3 × 110.8 (121.88 amb costos indirectes) = 780.03

| Amidament | Uts. | Llarg | Ample | Alt | Parcial |
|---|---|---|---|---|---|
| Creuament de serveis | 2 | 8 | 0.5 | 0.8 | 6.40 |
| Total |  |  |  |  | 6.4 |

**E0601A** m3 Base granular localitzada de tot-u artificial (ample<2 m), amb mitjans mecànics
2.4 m3 × 32.65 (35.92 amb costos indirectes) = 86.21

| Amidament | Uts. | Llarg | Ample | Alt | Parcial |
|---|---|---|---|---|---|
| Creuament de serveis | 2 | 8 | 0.5 | 0.3 | 2.40 |
| Total |  |  |  |  | 2.4 |

**E101311** m Subministrament i col·locació de cinta senyalitzadora elèctric (07/12/1994)
32 m × 1.29 (1.42 amb costos indirectes) = 45.44
Preus: Presupuesto 1.29; DIPTA_BASE_2026 V1 1.29
Subministrament i col·locació de cinta de senyalització d'avís de perill elèctric de PVC de color groc i 150 mm d'amplada, disposada a una profunditat mínima a 0,10 m del paviment acabat i a 0,25 m sobre la generatriu superior del tub.

| Codi | Ut | Descripció | Rendiment | Preu | Import |
|---|---|---|---|---|---|
| O0101 | h | Cap de colla | 0.015 | 26.37 | 0.40 |
| O0110 | h | Peó | 0.02 | 20.75 | 0.42 |
| P0101 | m | Cinta senyalitzadora PVC 150 mm color groc (material; 17/06/2019; Presupuesto 0.38; DIPTA_BASE_2026 V1 0.38) | 1.05 | 0.38 | 0.40 |
| %16130 | % | Despeses indirectes | 6 % | 1.22 | 0.07 |
|  |  | Total |  |  | 1.29 |

| Amidament | Uts. | Parcial |
|---|---|---|
| Creuament de serveis | 32 | 32.00 |
| Total |  | 32 |

**E12101** u Pericó registre 45x45x60 cm, amb tapa (semàf i enllum, s/base formigó) (07/12/1994)
4 u × 95.43 (104.97 amb costos indirectes) = 419.88
Preus: Presupuesto 95.43; DIPTA_BASE_2026 V1 95.43
Pericó de registre de dimensions de 45x45x60 cm interiors mínims, per a instal·lacions semafòriques o d'enllumenat, inclòs marc i tapa de fosa dúctil classe B-125 , de tipus prefabricat o elaborat in siut amb parets de maó calat "gero" arrebossat i acabat lliscat interior, col·locat sobre solera de graves.

| Codi | Ut | Descripció | Rendiment | Preu | Import |
|---|---|---|---|---|---|
| O0101 | h | Cap de colla | 0.09 | 26.37 | 2.37 |
| O0102 | h | Oficial 1ª | 0.45 | 24.9 | 11.21 |
| O0110 | h | Peó | 0.9 | 20.75 | 18.68 |
| P0805 | u | Maó massís 29x14x5 cm. a rev. (material; Presupuesto 0.12; DIPTA_BASE_2026 V1 0.12) | 100 | 0.12 | 12.00 |
| E0108 | m3 | Morter de ciment elaborat a l'obra | 0.1 | 55.22 | 5.52 |
| P0841 | m2 | EnlluÏment parets exteriors (material; 12/01/2009; Presupuesto 20.01; DIPTA_BASE_2026 V1 20.01) | 1.08 | 20.01 | 21.61 |
| P06207 | u | Tapa fosa 480x480x30, marc 500x500, classe B-125 (material; Presupuesto 18.07; DIPTA_BASE_2026 V1 18.07) | 1 | 18.07 | 18.07 |
| vg | % | Despeses indirectes | 0.8292 | 7.2 | 5.97 |
|  |  | Total |  |  | 95.43 |

| Amidament | Uts. | Parcial |
|---|---|---|
| Creuament de serveis | 4 | 4.00 |
| Total |  | 4 |

**E0821** u Recreixement i anivellació pericó o bunera
6 u × 62.69 (68.96 amb costos indirectes) = 413.76

| Amidament | Uts. | Parcial |
|---|---|---|
| Serveis existents | 6 | 6.00 |
| Total |  | 6 |

### 06.02 Partides alçades a justificar (28/03/2022)
Import: Presupuesto 30800; DIPTA_BASE_2026 V1 19800

**E1600** pa A justificar obres no previstes i imprescindibles (28/03/2022)
1 pa × 10000 (11000 amb costos indirectes) = 11000.00
Preus: Presupuesto 10000
Partida alçada a justificar per a obres no previstes i imprescindibles de realitzar.

**EN014N** pa Vigilància ambiental de les obres (28/03/2022)
1 pa × 7000 (7700 amb costos indirectes) = 7700.00
Partida alçada a justificar per a la Vigilància ambiental de les obres en zona de protecció ambiental (PN, PEIN, Xarxa Natura 2000) i segons indicacions del DMAH de la Generalitat, inclou el seguiment de les mesures preventives i correctores descrites al document ambiental i annexos, realització de l'avaluació i proposta de noves mesures si s'escau i en el cas de detectar-se noves afectacions ambientals, inclòs acta de replantejament, informes mensuals del seguiment i informe mediambiental final d'obra i i totes les operacions necessàries resultants de la vigilància ambiental.

**EN012N** pa Seguiment i control arqueològic de l'obra (28/03/2022)
1 pa × 5000 (5500 amb costos indirectes) = 5500.00
Partida alçada a justificar per a la Intervenció arqueològica preventiva de l'obra, inclou el projecte d'intervenció, tramitació de permisos, taxes, el control arqueològic de l'obra i la redacció de l'informe i còpies pel departament de Cultura de la Generalitat de Catalunya, segons l'art.14 i següents del Decret 78/2002 de 5 març del reglament de protecció del patrimoni arqueològic i paleontològic, inclòs les excavacions i totes les operacions necessàries de caràcter arqueològic.

**EN025N** pa Seguiment, control, abalissament i transplantament espècies vegetals protegides (28/03/2022)
1 pa × 6000 (6600 amb costos indirectes) = 6600.00
Partida alçada a justificar destinada a la identificació, abalissament, trasplantament, control i seguiment de les espècies vegetals protegides presents dins de zones de protecció ambiental (Parc Natural, PEIN, Xarxa Natura 2000), d’acord amb la normativa vigent i les indicacions específiques del Parc Natural dels Ports. Inclou la identificació prèvia de les espècies protegides afectades, així com el seu abalissament i protecció durant l’execució de les obres, aplicant les mesures preventives i correctores establertes al document ambiental i als seus annexos. Inclou també les tasques de trasplantament de les espècies afectades per les obres, quan sigui necessari, així com el control i seguiment abans, durant i després de l’execució, incloent totes les operacions tècniques i auxiliar necessàries per garantir la preservació i correcta supervivència de les espècies vegetals protegides.

### 06.03 Mesures correctores
Import: Presupuesto 1630.58; DIPTA_BASE_2026 V1 1630.58

**E0327** m2 Estesa terra vegetal en talussos (material aportació)
300 m2 × 3.05 (3.36 amb costos indirectes) = 1008.00
Preus: Presupuesto 3.05; DIPTA_BASE_2026 V1 3.05
Estesa de terra vegetal procedent de préstec per talussos, inclòs càrrega i transport.

| Codi | Ut | Descripció | Rendiment | Preu | Import |
|---|---|---|---|---|---|
| O0101 | h | Cap de colla | 0.001 | 26.37 | 0.03 |
| O0102 | h | Oficial 1ª | 0.004 | 24.9 | 0.10 |
| O0110 | h | Peó | 0.025 | 20.75 | 0.52 |
| P1503 | m3 | Terra veg. adobada i garbell. (material; 12/01/2009) | 0.13 | 11.19 | 1.45 |
| M0250 | h | Dúmper 6 tn articulat basculant (maquinària; 12/01/2009) | 0.01 | 49.88 | 0.50 |
| M0212B | h | Camió de trabuc 16 m³ | 0.01 | 45.4 | 0.45 |
|  |  | Total |  |  | 3.05 |

| Amidament | Llarg | Alt | Parcial |
|---|---|---|---|
| Estesa terra vegetal | 100 | 3 | 300.00 |
| Total |  |  | 300 |

**E1181** u Transplantament d'arbre dins de l'obra
2 u × 282.99 (311.29 amb costos indirectes) = 622.58
Preus: Presupuesto 282.99; DIPTA_BASE_2026 V1 282.99
Transplantat d'arbre dins de l'àmbit de l'obra, inclou l'extracció amb mitjans mecànics i manuals, plantació en el lloc determinat, inclòs l'excavació del clot, transport, reblert del clot amb aportació de terra vegetal i adobs, reg d'arrelament, manteniment de l'arbre en el clot de plantació mitjançant un reg diari fins al seu complet arrelament i la poda si s'escau.

| Codi | Ut | Descripció | Rendiment | Preu | Import |
|---|---|---|---|---|---|
| O0101 | h | Cap de colla | 0.25 | 26.37 | 6.59 |
| O0102 | h | Oficial 1ª | 2 | 24.9 | 49.80 |
| O0110 | h | Peó | 4 | 20.75 | 83.00 |
| P1503 | m3 | Terra veg. adobada i garbell. | 0.5 | 11.19 | 5.60 |
| B05144 | kg | Adob mineral simple, sulfat amoni (material; 12/01/2009) | 1.1 | 0.12 | 0.13 |
| P1601 | m3 | Aigua | 0.25 | 1.93 | 0.48 |
| M0207 | h | Retroexcavadora 100 hp | 1.5 | 59.41 | 89.12 |
| M0215 | h | Grua autopropulsada de 25 tn | 0.6 | 50.18 | 30.11 |
| M0212B | h | Camió de trabuc 16 m³ | 0.4 | 45.4 | 18.16 |
|  |  | Total |  |  | 282.99 |

| Amidament | Uts. | Parcial |
|---|---|---|
| Previsió | 2 | 2.00 |
| Total |  | 2 |

### 06.04 Obres accessòries (28/03/2022)
Import: 11000

**E1620** pa Cobrament íntegre seguretat viària, senyalització i desv provisionals (28/03/2022)
1 pa × 10000 (11000 amb costos indirectes) = 11000.00
Partida alçada d'abonament íntegre per a la seguretat viària, inclòs senyalistes, instal·lacions de semàfors, senyalització horitzontal i vertical, abalisament, proteccions, barreres de seguretat, tancaments i de tots els desviaments provisionals durant les diferents fases d'execució de les obres i d'acord amb el seu avanç, inclòs els desplaçaments, muntatge i desmuntatge, manteniment, trasllats i tots els mitjans i elements auxiliars que requereixin, mà d'obra, maquinària i materials, segons indicacions de la Direcció de l'Obra.

## 07 PROTECCIONS I SENYALITZACIÓ (07/12/1994)
Import: Presupuesto 355350.2; DIPTA_BASE_2026 V1 355350.2

### 04.01 SENYALITZACIÓ VERTICAL (07/12/1994)
Import: Presupuesto 22468.48; DIPTA_BASE_2026 V1 22468.48

**E0215** u Desmuntatge de senyal de trànsit i demolició ancoratges
12 u × 16.26 (17.89 amb costos indirectes) = 214.68
Preus: Presupuesto 16.26; DIPTA_BASE_2026 V1 16.26
Desmuntatge de senyal de trànsit i demolició d'ancoratges amb base de formigó, inclòs càrrega i transport al magatzem de Diputació, inclòs cànon d'abocador.

| Codi | Ut | Descripció | Rendiment | Preu | Import |
|---|---|---|---|---|---|
| O0102 | h | Oficial 1ª | 0.05 | 24.9 | 1.25 |
| O0110 | h | Peó | 0.3 | 20.75 | 6.23 |
| M0201 | h | Compressor aire gasoil 13,3 m³/h | 0.025 | 21.09 | 0.53 |
| M0207 | h | Retroexcavadora 100 hp | 0.01 | 59.41 | 0.59 |
| M0229 | h | Compressor d'aire de gasoil 3m³ | 0.1 | 7.06 | 0.71 |
| M0212B | h | Camió de trabuc 16 m³ | 0.12 | 45.4 | 5.45 |
| P1613 | u | Cànon d'abocador | 1 | 1.5 | 1.50 |
| %vg | % | Despeses indirectes | 0 % | 16.26 | 0.00 |
|  |  | Total |  |  | 16.26 |

| Amidament | Uts. | Parcial |
|---|---|---|
| Previsio | 12 | 12.00 |
| Total |  | 12 |

**E0711** u Placa reflectora circular Ø60 cm, classe RA2
45 u × 85.61 (94.17 amb costos indirectes) = 4237.65
Preus: Presupuesto 85.61; DIPTA_BASE_2026 V1 85.61
Placa reflectora circular d'acer galvanitzat de 60 cm. de diàmetre, per a senyals de trànsit, amb revestiment reflectant HI classe RA2, inclòs ancoratges i cargoleria, sense incloure el suport, totalment col·locada.

| Codi | Ut | Descripció | Rendiment | Preu | Import |
|---|---|---|---|---|---|
| O0102 | h | Oficial 1ª | 0.3 | 24.9 | 7.47 |
| O0110 | h | Peó | 0.3 | 20.75 | 6.23 |
| P1403 | u | Placa circular reflect. 60 cm. RA2 (material; 16/01/2026) | 1 | 55.52 | 55.52 |
| M0214C | h | Camió grua de 5t (maquinària; 16/01/2026) | 0.3 | 54.62 | 16.39 |
|  |  | Total |  |  | 85.61 |

| Amidament | Uts. | Parcial |
|---|---|---|
| R-301 20km/h | 18 | 18.00 |
| R-301 (1) 30km/h | 6 | 6.00 |
| R-301 (3) 50km/h | 5 | 5.00 |
| R-301 (5) 70km/h | 4 | 4.00 |
| R-305 | 8 | 8.00 |
| R-502 | 4 | 4.00 |
| Subtotal |  | 45.00 |
| Total |  | 45 |

**E0715** u Placa reflectora quadrada de 60 cm. costat, classe RA2
4 u × 88.29 (97.12 amb costos indirectes) = 388.48
Preus: Presupuesto 88.29; DIPTA_BASE_2026 V1 88.29
Placa reflectora quadrada d'acer galvanitzat de 60 cm. de costat, per a senyals de trànsit, amb revestiment reflectant HI classe RA2, inclòs ancoratges i cargoleria, sense incloure el suport, totalment col·locada.

| Codi | Ut | Descripció | Rendiment | Preu | Import |
|---|---|---|---|---|---|
| O0102 | h | Oficial 1ª | 0.3 | 24.9 | 7.47 |
| O0110 | h | Peó | 0.3 | 20.75 | 6.23 |
| P1408 | u | Placa infor. refl. 60x60 cm. RA2 (material; 16/01/2026) | 1 | 58.2 | 58.20 |
| M0214C | h | Camió grua de 5t | 0.3 | 54.62 | 16.39 |
|  |  | Total |  |  | 88.29 |

| Amidament | Uts. | Parcial |
|---|---|---|
| S-13 | 4 | 4.00 |
| Total |  | 4 |

**E0713** u Placa reflectora octogonal 60 cm. doble apotema, classe RA2
6 u × 85.61 (94.17 amb costos indirectes) = 565.02
Preus: Presupuesto 85.61; DIPTA_BASE_2026 V1 85.61
Placa reflectora octogonal d'acer galvanitzat de 60 cm. de doble apotema, per a senyals de trànsit, amb revestiment reflectant HI classe RA2, inclòs ancoratges i cargoleria, sense incloure el suport, totalment col·locada.

| Codi | Ut | Descripció | Rendiment | Preu | Import |
|---|---|---|---|---|---|
| O0102 | h | Oficial 1ª | 0.3 | 24.9 | 7.47 |
| O0110 | h | Peó | 0.3 | 20.75 | 6.23 |
| P1420 | u | Placa octog. reflect. 60 cm. RA2 (material; 16/01/2026) | 1 | 55.52 | 55.52 |
| M0214C | h | Camió grua de 5t | 0.3 | 54.62 | 16.39 |
|  |  | Total |  |  | 85.61 |

| Amidament | Uts. | Parcial |
|---|---|---|
| R-2 Stop | 6 | 6.00 |
| Total |  | 6 |

**E0709** u Placa reflectora triangular L=90 cm., classe RA2
41 u × 88.81 (97.69 amb costos indirectes) = 4005.29
Preus: Presupuesto 88.81; DIPTA_BASE_2026 V1 88.81
Placa reflectora triangular d'acer galvanitzat de 90 cm. de costat, per a senyals de trànsit, amb revestiment reflectant HI classe RA2, inclòs ancoratges, cargoleria i elements de fixació al suport, sense incloure el suport, totalment col·locada.

| Codi | Ut | Descripció | Rendiment | Preu | Import |
|---|---|---|---|---|---|
| O0102 | h | Oficial 1ª | 0.3 | 24.9 | 7.47 |
| O0110 | h | Peó | 0.3 | 20.75 | 6.23 |
| P1401 | u | Placa triang. reflect. 90 cm. RA2 (material; 16/01/2026) | 1 | 58.72 | 58.72 |
| M0214C | h | Camió grua de 5t | 0.3 | 54.62 | 16.39 |
|  |  | Total |  |  | 88.81 |

| Amidament | Uts. | Parcial |
|---|---|---|
| R-1 Ceda | 1 | 1.00 |
| P-4 Rotonda | 1 | 1.00 |
| P-13a dreta | 6 | 6.00 |
| P-13b esquerra | 6 | 6.00 |
| P-14b Corbes dreta | 2 | 2.00 |
| P-14b Corbes esquerra | 6 | 6.00 |
| P-15a | 4 | 4.00 |
| P-20b Vianants | 2 | 2.00 |
| P-22 Ciclistes | 2 | 2.00 |
| P-24 | 2 | 2.00 |
| P-26 Risc despreniments (Previsió) | 6 | 6.00 |
| P-34 Gel | 1 | 1.00 |
| P-50 Perill | 2 | 2.00 |
| Subtotal |  | 41.00 |
| Total |  | 41 |

**E07301** u Mirall convex acrílic irrompible, bombat a 90º, amb òptica de D 800mm en marc de 950 mm
7 u × 109.96 (120.96 amb costos indirectes) = 846.72
Preus: Presupuesto 109.96; DIPTA_BASE_2026 V1 109.96
Mirall convex acrílic irrompible, bombat a 90º per obtenir una visió correcta a dues direccions, amb òptica de D 800mm en marc de D 950 mm, subministrat amb fixació universal per a pals de diàmetres de 90 mm, que permeti una precisa orientació del mateix.

| Codi | Ut | Descripció | Rendiment | Preu | Import |
|---|---|---|---|---|---|
| O0102 | h | Oficial 1ª | 0.175 | 24.9 | 4.36 |
| O0110 | h | Peó | 0.2 | 20.75 | 4.15 |
| 05.06.29.04 | u | Mirall convex acrílic irrompible, bombat a 90º , amb òptica de D 800mm en marc de D 950 mm (material; 05/08/2022) | 1 | 101.45 | 101.45 |
|  |  | Total |  |  | 109.96 |

| Amidament | Uts. | Parcial |
|---|---|---|
| Previsió accessos sense visibilitat | 7 | 7.00 |
| Total |  | 7 |

**PC018** u Base d'acer galvanitzat per a suport de 90 mm. (07/12/1994)
4 u × 122.2 (134.42 amb costos indirectes) = 537.68
Preus: Presupuesto 122.2; DIPTA_BASE_2026 V1 122.2
Base d'acer galvanitzat per a suport de 90 mm. col·locada.

| Codi | Ut | Descripció | Rendiment | Preu | Import |
|---|---|---|---|---|---|
| O0101 | h | Cap de colla | 0.1 | 26.37 | 2.64 |
| O0102 | h | Oficial 1ª | 0.15 | 24.9 | 3.74 |
| O0110 | h | Peó | 0.25 | 20.75 | 5.19 |
| PUC18 | u | Base d'acer galvanit. suport 90 mm. (material; 01/10/2024) | 1 | 103.03 | 103.03 |
| vg | % | Despeses indirectes | 1.0555 | 7.2 | 7.60 |
|  |  | Total |  |  | 122.2 |

| Amidament | Uts. | Parcial |
|---|---|---|
| P-15a +R301 | 4 | 4.00 |
| Total |  | 4 |

**E0745** m Pal d'alumini anoditzat color plata, Ø90 mm. MC
16 m × 33.48 (36.83 amb costos indirectes) = 589.28
Preus: Presupuesto 33.48; DIPTA_BASE_2026 V1 33.48
Pal d'alumini anoditzat color plata, estriat, de 90 mm. de diàmetre MC, col·locat.

| Codi | Ut | Descripció | Rendiment | Preu | Import |
|---|---|---|---|---|---|
| O0102 | h | Oficial 1ª | 0.05 | 24.9 | 1.25 |
| O0110 | h | Peó | 0.09 | 20.75 | 1.87 |
| P1472 | m | Pal alumini diàmetre 90 mm. MC (material) | 1 | 30.36 | 30.36 |
|  |  | Total |  |  | 33.48 |

| Amidament | Uts. | Llarg | Parcial |
|---|---|---|---|
| P-15a +R301 | 4 | 4 | 16.00 |
| Total |  |  | 16 |

**E0757** m2 Placa d'alumini, classe RA2, amb abraçadores
5.04 m2 × 342.09 (376.3 amb costos indirectes) = 1896.55
Preus: Presupuesto 342.09; DIPTA_BASE_2026 V1 342.09
Placa d'alumini, per a senyals de trànsit tipus flextes i cartells, amb revestiment reflectant HI classe RA2, inclòs ancoratges i cargoleria, sense incloure el suport, totalment col·locada

| Codi | Ut | Descripció | Rendiment | Preu | Import |
|---|---|---|---|---|---|
| O0102 | h | Oficial 1ª | 0.5 | 24.9 | 12.45 |
| O0110 | h | Peó | 0.5 | 20.75 | 10.38 |
| P14970 | m2 | Placa d'alumini de 0,50 m2 a 1,00 m2 RA2 (material; 16/01/2026) | 1 | 287.87 | 287.87 |
| P14975A | u | Pp Abraçadores o brides d'alumini i elements de fixació al suport de senyals de trànsit (material; 16/01/2026) | 6 | 2.5 | 15.00 |
| M0214C | h | Camió grua de 5t | 0.3 | 54.62 | 16.39 |
|  |  | Total |  |  | 342.09 |

| Amidament | Uts. | Llarg | Parcial |
|---|---|---|---|
| Panell P15a + R301 | 6 | 0.63 | 3.78 |
| Panell P15a + estretament | 2 | 0.63 | 1.26 |
| Subtotal |  |  | 5.04 |
| Total |  |  | 5.04 |

**E0725** u Suport rectangular d'acer galvanitzat de 80x40x2 mm. 1 senyal
40 u × 111.83 (123.01 amb costos indirectes) = 4920.40
Preus: Presupuesto 111.83; DIPTA_BASE_2026 V1 111.83
Suport rectangular d'acer galvanitzat de 80x40x2 mm, per a la col·locació d'una senyal de trànsit en carreteres, inclòs fonamentació i col·locació

| Codi | Ut | Descripció | Rendiment | Preu | Import |
|---|---|---|---|---|---|
| O0102 | h | Oficial 1ª | 0.35 | 24.9 | 8.72 |
| O0110 | h | Peó | 0.35 | 20.75 | 7.26 |
| P1417 | m | Suport tub acer galv. 80x40x2mm. (material; 16/01/2026) | 3.2 | 13.92 | 44.54 |
| P0504 | m3 | Formigó HM-20 posat a l'obra | 0.12 | 95 | 11.40 |
| M0207 | h | Retroexcavadora 100 hp | 0.35 | 59.41 | 20.79 |
| M0214C | h | Camió grua de 5t | 0.35 | 54.62 | 19.12 |
|  |  | Total |  |  | 111.83 |

| Amidament | Uts. | Parcial |
|---|---|---|
| Senyals simples | 40 | 40.00 |
| Total |  | 40 |

**E07251** u Suport rectangular d'acer galvanitzat de 80x40x2 mm. 2 senyals
29 u × 126.26 (138.89 amb costos indirectes) = 4027.81
Preus: Presupuesto 126.26; DIPTA_BASE_2026 V1 126.26
Suport rectangular d'acer galvanitzat de 80x40x2 mm, per a la col·locació de 2 senyals de trànsit en carreteres, inclòs fonamentació i col·locació

| Codi | Ut | Descripció | Rendiment | Preu | Import |
|---|---|---|---|---|---|
| O0102 | h | Oficial 1ª | 0.35 | 24.9 | 8.72 |
| O0110 | h | Peó | 0.35 | 20.75 | 7.26 |
| P1417 | m | Suport tub acer galv. 80x40x2mm. | 4.1 | 13.92 | 57.07 |
| P0504 | m3 | Formigó HM-20 posat a l'obra | 0.14 | 95 | 13.30 |
| M0207 | h | Retroexcavadora 100 hp | 0.35 | 59.41 | 20.79 |
| M0214C | h | Camió grua de 5t | 0.35 | 54.62 | 19.12 |
|  |  | Total |  |  | 126.26 |

| Amidament | Uts. | Parcial |
|---|---|---|
| Senyals dobles | 29 | 29.00 |
| Total |  | 29 |

**E0781C** u Pilona tubular flexible 90º de Ø100 mm., h=1000 mm banda reflectant (07/12/1994)
4 u × 54.3 (59.73 amb costos indirectes) = 238.92
Preus: Presupuesto 54.3; DIPTA_BASE_2026 V1 54.3
Pilona tubular polipropilé Ø100 mm., h=996 mm, amb argolla reflectant, amb un angle de flexió màxim de 90º, de color gris tipus forja, segons plànols, totalment col·locada.

| Codi | Ut | Descripció | Rendiment | Preu | Import |
|---|---|---|---|---|---|
| O0102 | h | Oficial 1ª | 0.15 | 24.9 | 3.74 |
| O0110 | h | Peó | 0.3 | 20.75 | 6.23 |
| P0504 | m3 | Formigó HM-20 posat a l'obra | 0.05 | 95 | 4.75 |
| P1477F | u | Pilona tubular polipropilé Ø100 mm., h=996 mm, flexible amb argolla reflectant (material; 26/09/2017) | 1 | 34 | 34.00 |
| M0214 | h | Camió grua 12 tn | 0.04 | 62.74 | 2.51 |
| %1613 | % | Despeses indirectes | 6 % | 51.23 | 3.07 |
|  |  | Total |  |  | 54.3 |

| Amidament | Uts. | Parcial |
|---|---|---|
| Previsió | 4 | 4.00 |
| Total |  | 4 |

### 04.02 SENYALITZACIÓ HORITZONTAL (07/12/1994)
Import: Presupuesto 30639.97; DIPTA_BASE_2026 V1 30639.97

**E0706** m Marca viària longitudinal 15 cm. amplada, pintura acrílica
40540.5 m × 0.6 (0.66 amb costos indirectes) = 26756.73
Preus: Presupuesto 0.6; DIPTA_BASE_2026 V1 0.6
Marca viària longitudinal de 15 cm d'amplada sobre paviment per a ús permanent i retrorreflectant en sec, amb humitat i amb pluja, tipus P-RR, amb pintura acrílica de color blanc i microesferes de vidre, aplicada mecànicament mitjançant polvorització, incloent el premarcatge.

| Codi | Ut | Descripció | Rendiment | Preu | Import |
|---|---|---|---|---|---|
| O0101 | h | Cap de colla | 0.001 | 26.37 | 0.03 |
| O0102 | h | Oficial 1ª | 0.0033 | 24.9 | 0.08 |
| O0110 | h | Peó | 0.0022 | 20.75 | 0.05 |
| M0224 | h | Màquina pintura bandes autop. (maquinària; 12/01/2009; Presupuesto 41.57; DIPTA_BASE_2026 V1 41.57) | 0.0011 | 41.57 | 0.05 |
| M0364 | h | Furgoneta de 3500 kg (maquinària; 16/01/2026) | 0.0011 | 8.12 | 0.01 |
| P14220 | kg | Pintura acrílica en solució aquosa o amb dissolvent (material; 12/01/2009; Presupuesto 2.27; DIPTA_BASE_2026 V1 2.27) | 0.135 | 2.27 | 0.31 |
| P14210 | kg | Microesferes de vidre (material; 16/01/2026) | 0.072 | 0.96 | 0.07 |
|  |  | Total |  |  | 0.6 |

| Amidament | Uts. | Llarg | Parcial |
|---|---|---|---|
| Eix | 0.7 | 15015 | 10510.50 |
| Vorals | 2 | 15015 | 30030.00 |
| Subtotal |  |  | 40540.50 |
| Total |  |  | 40540.5 |

**E0732** m Marca viària transversal 40 cm. amplada, pintura blanca
15 m × 1.56 (1.72 amb costos indirectes) = 25.80
Preus: Presupuesto 1.56; DIPTA_BASE_2026 V1 1.56
Marca viària transversal de 40 cm d'amplada sobre paviment per a ús permanent i retrorreflectant en sec, amb humitat i amb pluja, tipus P-RR, amb pintura acrílica de color blanc i microesferes de vidre, aplicada mecànicament mitjançant polvorització, incloent el premarcatge.

| Codi | Ut | Descripció | Rendiment | Preu | Import |
|---|---|---|---|---|---|
| O0101 | h | Cap de colla | 0.0029 | 26.37 | 0.08 |
| O0102 | h | Oficial 1ª | 0.0087 | 24.9 | 0.22 |
| O0110 | h | Peó | 0.0058 | 20.75 | 0.12 |
| M0224 | h | Màquina pintura bandes autop. | 0.0029 | 41.57 | 0.12 |
| M0364 | h | Furgoneta de 3500 kg | 0.0029 | 8.12 | 0.02 |
| P14220 | kg | Pintura acrílica en solució aquosa o amb dissolvent | 0.36 | 2.27 | 0.82 |
| P14210 | kg | Microesferes de vidre | 0.192 | 0.96 | 0.18 |
|  |  | Total |  |  | 1.56 |

| Amidament | Uts. | Llarg | Parcial |
|---|---|---|---|
| Línies de parada STOP | 5 | 3 | 15.00 |
| Total |  |  | 15 |

**E07081** m2 Marca viària transversal, fletxes, inscripcions i zebrats, pintura acrílica (07/12/1994)
136 m2 × 22.71 (24.98 amb costos indirectes) = 3397.28
Preus: Presupuesto 22.71; DIPTA_BASE_2026 V1 22.71
Marca viària transversal, fletxes, inscripcions i zebrats, amb pintura acrílica amb base solvent postmesclada amb microesfers antilliscants sense reflexió, aplicada mecànicament, totalment acabada.

| Codi | Ut | Descripció | Rendiment | Preu | Import |
|---|---|---|---|---|---|
| O0101 | h | Cap de colla | 0.098 | 26.37 | 2.58 |
| O0110 | h | Peó | 0.29 | 20.75 | 6.02 |
| P14220 | kg | Pintura acrílica en solució aquosa o amb dissolvent | 1 | 2.27 | 2.27 |
| P14211 | kg | Parícules refl. antilliscants (material; Presupuesto 9; DIPTA_BASE_2026 V1 9) | 1 | 9 | 9.00 |
| M0220 | h | Escombradora autopropulsada | 0.0024 | 42.15 | 0.10 |
| M0224 | h | Màquina pintura bandes autop. | 0.035 | 41.57 | 1.45 |
| %16130 | % | Despeses indirectes | 6 % | 21.42 | 1.29 |
|  |  | Total |  |  | 22.71 |

| Amidament | Uts. | Llarg | Ample | Alt | Parcial |
|---|---|---|---|---|---|
| Previsió Simbología |  | 100 |  |  | 100.00 |
| Pas vianants elevat | 2 | 6 | 2 |  | 24.00 |
| Rampes zones pacificades | 4 | 6 | 1 | 0.5 | 12.00 |
| Subtotal |  |  |  |  | 136.00 |
| Total |  |  |  |  | 136 |

**E07083** m2 Pintura en paviments de color a determinar i retrorreflectant
36 m2 × 8.55 (9.41 amb costos indirectes) = 338.76
Preus: Presupuesto 8.55; DIPTA_BASE_2026 V1 8.55
Pintat sobre paviment bituminós o de formigó amb pintura acrílica de color a determinar per la Direcció d'Obra amb microesferes de vidre, aplicada amb màquina d'accionament manual, totalment acabada.

| Codi | Ut | Descripció | Rendiment | Preu | Import |
|---|---|---|---|---|---|
| O0101 | h | Cap de colla | 0.04 | 26.37 | 1.05 |
| O0110 | h | Peó | 0.2 | 20.75 | 4.15 |
| P14223 | kg | Pintura color (material; 10/07/2006) | 1 | 2.42 | 2.42 |
| M0220 | h | Escombradora autopropulsada | 0.0024 | 42.15 | 0.10 |
| M0224 | h | Màquina pintura bandes autop. | 0.02 | 41.57 | 0.83 |
|  |  | Total |  |  | 8.55 |

| Amidament | Uts. | Llarg | Ample | Alt | Parcial |
|---|---|---|---|---|---|
| Passos de vianants elevats | 2 | 6 | 2 |  | 24.00 |
| Rampes zones pacificades | 4 | 6 | 1 | 0.5 | 12.00 |
| Subtotal |  |  |  |  | 36.00 |
| Total |  |  |  |  | 36 |

**E0787** m2 Eliminació marques viàries sobre paviment amb qualsevol procediment
10 m2 × 11.04 (12.14 amb costos indirectes) = 121.40
Preus: Presupuesto 11.04; DIPTA_BASE_2026 V1 11.04
Eliminació de les marques viàries sobre paviment amb qualsevol dels següents procediments a determinar per la Direcció d'Obra: aigua a presió, projecció d'abrasius o fresat, mitjançant utilització de sistemes fixos rotatoris o flotants horitzontals.

| Codi | Ut | Descripció | Rendiment | Preu | Import |
|---|---|---|---|---|---|
| O0101 | h | Cap de colla | 0.01 | 26.37 | 0.26 |
| O0102 | h | Oficial 1ª | 0.05 | 24.9 | 1.25 |
| O0110 | h | Peó | 0.1 | 20.75 | 2.08 |
| M0242 | h | Fresadora | 0.052 | 133.01 | 6.92 |
| %1616 | % | Eines i mitjans auxiliars (02/09/2009; Presupuesto 5; DIPTA_BASE_2026 V1 5) | 5 % | 10.51 | 0.53 |
| %vg | % | Despeses indirectes | 0 % | 11.04 | 0.00 |
|  |  | Total |  |  | 11.04 |

| Amidament | Uts. | Parcial |
|---|---|---|
| Previsió | 10 | 10.00 |
| Total |  | 10 |

### 04.03 BARRERES DE SEGURETAT (07/12/1994)
Import: Presupuesto 296292.28; DIPTA_BASE_2026 V1 296292.28

**E0214** m Desmuntatge barrera de seguretat flexible i demolició ancoratges
2013 m × 7.91 (8.7 amb costos indirectes) = 17513.10

| Amidament | Uts. | Llarg | Parcial |
|---|---|---|---|
| Barrera existent | 1.1 | 1830 | 2013.00 |
| Total |  |  | 2013 |

**E07361** m Barrera de seguretat enclavada BMSNA4/C termolacada en RAL verd-marró
3227.93 m × 48.4 (53.24 amb costos indirectes) = 171854.99
Preus: Presupuesto 48.4; DIPTA_BASE_2026 V1 48.4
Barrera de seguretat metàl·lica simple amb separador, tipus BMSNA4/C o similar, inclòs enclavament, soldadures i material auxiliar, pal de perfil "en C" tipus CPN C-120 cada 4 m, peça reflectora a dues cares cada 8m, topall final si s'escau, totalment col·locada en recta o corba de qualsevol radi, termolacada en RAL verd-marró a definir per la Propietat.

| Codi | Ut | Descripció | Rendiment | Preu | Import |
|---|---|---|---|---|---|
| O0101 | h | Cap de colla | 0.02 | 26.37 | 0.53 |
| O0102 | h | Oficial 1ª | 0.04 | 24.9 | 1.00 |
| O0110 | h | Peó | 0.04 | 20.75 | 0.83 |
| P14141 | m | Barrera seguretat doble ona termolacada en RAL verd-marró (material; 28/03/2022) | 1 | 38 | 38.00 |
| P1424 | u | Part proporc. mater. barreres (material; 11/05/2010; Presupuesto 6.28; DIPTA_BASE_2026 V1 6.28) | 1 | 6.28 | 6.28 |
| M0253 | h | Màquina per a clavar muntants metàl·lics (maquinària; 12/01/2009; Presupuesto 43.97; DIPTA_BASE_2026 V1 43.97) | 0.04 | 43.97 | 1.76 |
|  |  | Total |  |  | 48.4 |

| Amidament | Uts. | Llarg | Ample | Parcial |
|---|---|---|---|---|
| Nova | 1.1 | 1755 |  | 1930.50 |
| Reposada | 1.1 | 1830 |  | 2013.00 |
| ODT |  | 96 |  | 96.00 |
| Trams cuenta entubada a protegir | 2 | 7 | 4 | 56.00 |
| Previsió trams amb placa cada 2m (2%) | -1.1 | 3585 | 0.02 | -78.87 |
| Previsió trams cada 2m (15%) | -1.1 | 3585 | 0.2 | -788.70 |
| Subtotal |  |  |  | 3227.93 |
| Total |  |  |  | 3227.93 |

**E07363** m Barrera de seguretat metàl·lica simple sense separador, tipus AS-BLB.H (C4) o similar cada 2m, termolacada en RAL verd-marró (07/12/1994)
788.7 m × 60.23 (66.25 amb costos indirectes) = 52251.38
Preus: Presupuesto 60.23; DIPTA_BASE_2026 V1 60.23
Barrera de seguretat metàl·lica simple sense separador, tipus AS-BLB.H (C4) o similar, amb nivell de contenció N2, índex de severitat A, amplària de treball W4 i deflexió dinàmica 1,1 m, segons UNE-EN 1317-2, amb un perfil longitudinal de secció de doble ona i pals de perfil "en C" tipus CPN C-120 de 2 m de longitud cada 4 m, inclòs enclavament en terres o formigó, soldadures, peça reflectora a dues cares cada 8 m, topall final si s'escau, material auxiliar, totalment col·locada en recta o corba de qualsevol radi., termolacada en RAL verd-marró a definir per la Propietat.

| Codi | Ut | Descripció | Rendiment | Preu | Import |
|---|---|---|---|---|---|
| O0101 | h | Cap de colla | 0.03 | 26.37 | 0.79 |
| O0102 | h | Oficial 1ª | 0.06 | 24.9 | 1.49 |
| O0110 | h | Peó | 0.06 | 20.75 | 1.25 |
| P14141 | m | Barrera seguretat doble ona termolacada en RAL verd-marró | 1 | 38 | 38.00 |
| P1424 | u | Part proporc. mater. barreres | 2 | 6.28 | 12.56 |
| M0253 | h | Màquina per a clavar muntants metàl·lics | 0.08 | 43.97 | 3.52 |
| vg | % | Despeses indirectes | 0.3638 | 7.2 | 2.62 |
|  |  | Total |  |  | 60.23 |

| Amidament | Uts. | Llarg | Ample | Parcial |
|---|---|---|---|---|
| Previsió trams amb placa cada 2m (20%) | 1.1 | 3585 | 0.2 | 788.70 |
| Total |  |  |  | 788.7 |

**E07008** m Barrera de seguretat BMSRA2/C h=0,75m, N2/A/W4, sense separador cada 2m, termolacat, placa d'ancoratge
78.87 m × 73.2 (80.52 amb costos indirectes) = 6350.61
Preus: Presupuesto 73.2; DIPTA_BASE_2026 V1 73.2
Barrera de seguretat metàl·lica simple, amb nivell de contenció N2, índex de severitat A, amplada de treball W4, i deflexió dinàmica 1,1 segons UNE-EN 1317-2, sense separador, galvanitzada en calent i termolacat C4, incloent tanca de secció doble ona, pal de perfil C-120 de 0,75m amb placa d'ancoratge cada 2m (BMSRA2/C), elements de fixació, topall final si s'escau, material auxiliar i captafars, a una alçaria de 750 mm, inclòs la instal·lació mecànica i soldadures, totalment col·locada en recta o corbada de qualsevol radi

| Codi | Ut | Descripció | Rendiment | Preu | Import |
|---|---|---|---|---|---|
| O0101 | h | Cap de colla | 0.0533 | 26.37 | 1.41 |
| O0102 | h | Oficial 1ª | 0.1067 | 24.9 | 2.66 |
| O0110 | h | Peó | 0.1067 | 20.75 | 2.21 |
| M0214 | h | Camió grua 12 tn | 0.0267 | 62.74 | 1.68 |
| M0364 | h | Furgoneta de 3500 kg | 0.0533 | 8.12 | 0.43 |
| M0235 | h | Equip de soldadura elèctrica | 0.0533 | 14.55 | 0.78 |
| M0227 | h | Grup electrògen de 45/60 kVA (maquinària; 16/01/2026) | 0.0533 | 5.26 | 0.28 |
| P07008 | m | Barrera de seguretat BMSRA2/C h=0,75m, N2/A/W4, sense separador cada 2m, termolacat, placa d'ancoratge (material; 16/01/2026) | 1 | 63.75 | 63.75 |
|  |  | Total |  |  | 73.2 |

| Amidament | Uts. | Llarg | Ample | Parcial |
|---|---|---|---|---|
| Previsió trams amb placa cada 2m (2%) | 1.1 | 3585 | 0.02 | 78.87 |
| Total |  |  |  | 78.87 |

**E07364.2** u Extrem de 8 m de barrera de seguretat metàl·lica en RAL verd-marró
56 u × 653.3 (718.63 amb costos indirectes) = 40243.28
Preus: Presupuesto 653.3; DIPTA_BASE_2026 V1 653.3
Extrem de 8 m mínim de barrera de seguretat metàl·lica de qualsevol tipus, amb abatiment o encastament en el talús del desmunt, incloent tanca de secció doble ona, pals de perfil C-120 cada 2 m, peça en angle, topall final, elements de fixació, material auxiliar i captafars, inclòs enclavament, totalment col·locat

| Codi | Ut | Descripció | Rendiment | Preu | Import |
|---|---|---|---|---|---|
| O0101 | h | Cap de colla | 0.8 | 26.37 | 21.10 |
| O0102 | h | Oficial 1ª | 1.6 | 24.9 | 39.84 |
| O0110 | h | Peó | 1.6 | 20.75 | 33.20 |
| M0207 | h | Retroexcavadora 100 hp | 0.8 | 59.41 | 47.53 |
| M0214 | h | Camió grua 12 tn | 0.4 | 62.74 | 25.10 |
| M0364 | h | Furgoneta de 3500 kg | 0.8 | 8.12 | 6.50 |
| M0253 | h | Màquina per a clavar muntants metàl·lics | 0.8 | 43.97 | 35.18 |
| M0235 | h | Equip de soldadura elèctrica | 0.8 | 14.55 | 11.64 |
| M0227 | h | Grup electrògen de 45/60 kVA | 0.8 | 5.26 | 4.21 |
| P14450.2 | u | Extrem 8m per barrera seguretat metàl·lica (material; 28/03/2022) | 1 | 429 | 429.00 |
|  |  | Total |  |  | 653.3 |

| Amidament | Uts. | Llarg | Parcial |
|---|---|---|---|
| Trams barrera | 2 | 28 | 56.00 |
| Total |  |  | 56 |

**E07368.2** u Extrem de 4,32 m de barrera de seguretat metàl·lica en RAL verd-marró (07/12/1994)
4 u × 435.14 (478.65 amb costos indirectes) = 1914.60
Preus: Presupuesto 435.14; DIPTA_BASE_2026 V1 435.14
Extrem de 4,32 m mínim de barrera de seguretat metàl·lica de qualsevol tipus, en RAL verd-marró, amb abatiment o encastament en talús del desmunt, galvanitzada en calent, amb un perfil longitudinal de secció de doble ona, pals tipus CPN C-120 cada 2 m, inclòs enclavament en terres o formigó, soldadures, xapes de reforç, peça en angle, topall final, elements de fixació, peça reflectora a dues cares, totalment col·locat.

| Codi | Ut | Descripció | Rendiment | Preu | Import |
|---|---|---|---|---|---|
| O0101 | h | Cap de colla | 0.18 | 26.37 | 4.75 |
| O0102 | h | Oficial 1ª | 0.7 | 24.9 | 17.43 |
| O0110 | h | Peó | 0.7 | 20.75 | 14.53 |
| 06.03.06.04 |  | Extrem de 4,32 metres en RAL verd-marró (material; 28/03/2022) | 1 | 377.86 | 377.86 |
| P1424 | u | Part proporc. mater. barreres | 1 | 6.28 | 6.28 |
| M0253 | h | Màquina per a clavar muntants metàl·lics | 0.04 | 43.97 | 1.76 |
| vg | % | Despeses indirectes | 1.74 | 7.2 | 12.53 |
|  |  | Total |  |  | 435.14 |

| Amidament | Uts. | Parcial |
|---|---|---|
| Previsió | 4 | 4.00 |
| Total |  | 4 |

**E07367.2** u Terminal cua de peix per barrera de seguretat metàl·lica, termolacada en RAL verd-marró
16 u × 39.2 (43.12 amb costos indirectes) = 689.92
Preus: Presupuesto 39.2; DIPTA_BASE_2026 V1 39.2
Terminal en forma de cua de peix amb extrem pla per a fixar a mur, per a barrera de seguretat metàl·lica de qualsevol tipus, inclòs elements de fixació i captafars, totalment col·locat

| Codi | Ut | Descripció | Rendiment | Preu | Import |
|---|---|---|---|---|---|
| O0101 | h | Cap de colla | 0.0417 | 26.37 | 1.10 |
| O0102 | h | Oficial 1ª | 0.0833 | 24.9 | 2.07 |
| O0110 | h | Peó | 0.0833 | 20.75 | 1.73 |
| M0214 | h | Camió grua 12 tn | 0.0208 | 62.74 | 1.30 |
| M0364 | h | Furgoneta de 3500 kg | 0.0417 | 8.12 | 0.34 |
| M0253 | h | Màquina per a clavar muntants metàl·lics | 0.0417 | 43.97 | 1.83 |
| M0235 | h | Equip de soldadura elèctrica | 0.0417 | 14.55 | 0.61 |
| M0227 | h | Grup electrògen de 45/60 kVA | 0.0417 | 5.26 | 0.22 |
| P1447 | u | Terminal cua de peix per barrera de seguretat metàl·lica (material; Presupuesto 30; DIPTA_BASE_2026 V1 30) | 1 | 30 | 30.00 |
|  |  | Total |  |  | 39.2 |

| Amidament | Uts. | Parcial |
|---|---|---|
| Previsió | 16 | 16.00 |
| Total |  | 16 |

**E070341** m Barrera de seguretat metàl·lica simple sense separador, tipus BMS2Q-N2 o similar, postes cada 4m (07/12/1994)
8 m × 70.28 (77.31 amb costos indirectes) = 618.48
Preus: Presupuesto 70.28; DIPTA_BASE_2026 V1 70.28
Barrera de seguretat metàl·lica simple sense separador, tipus BMS2Q-N2 o similar, amb nivell de contenció N2, índex de severitat A, amplària de treball W4 i deflexió dinàmica 1,0 m, segons UNE-EN 1317-2, amb un perfil longitudinal de secció de doble ona i pals de perfil "en C" tipus CPN C-120 soldats en placa base fixada amb perns d'anclatge químic cada 4 m, inclòs soldadures, peça reflectora a dues cares cada 8 m, topall final si s'escau, material auxiliar, totalment col·locada en recta o corba de qualsevol radi.

| Codi | Ut | Descripció | Rendiment | Preu | Import |
|---|---|---|---|---|---|
| O0101 | h | Cap de colla | 0.01 | 26.37 | 0.26 |
| O0102 | h | Oficial 1ª | 0.07 | 24.9 | 1.74 |
| O0110 | h | Peó | 0.07 | 20.75 | 1.45 |
| P1414A | m | Barrera de seguretat doble ona amb suport CPN amb placa d'ancoratge (material) | 1 | 49.4 | 49.40 |
| P1680 | u | Placa d'ancoratge per a barreres metàl.liques (material; 12/01/2009) | 0.5 | 7.51 | 3.76 |
| P1424 | u | Part proporc. mater. barreres | 1.5 | 6.28 | 9.42 |
| vg | % | Despeses indirectes | 0.59 | 7.2 | 4.25 |
|  |  | Total |  |  | 70.28 |

| Amidament | Uts. | Llarg | Parcial |
|---|---|---|---|
| PS a protegir | 2 | 4 | 8.00 |
| Total |  |  | 8 |

**E07368** u Extrem 4,32m per barrera seguretat metàl·lica
2 u × 292.75 (322.03 amb costos indirectes) = 644.06
Preus: Presupuesto 292.75; DIPTA_BASE_2026 V1 292.75
Extrem de 4,32 m mínim de barrera de seguretat metàl·lica de qualsevol tipus, amb abatiment o encastament en talús del desmunt, galvanitzada en calent, amb un perfil longitudinal de secció de doble ona, pals tipus CPN C-120 cada 2 m, inclòs enclavament en terres o formigó, soldadures, xapes de reforç, peça en angle, topall final, elements de fixació, peça reflectora a dues cares, totalment col·locat.

| Codi | Ut | Descripció | Rendiment | Preu | Import |
|---|---|---|---|---|---|
| O0101 | h | Cap de colla | 0.18 | 26.37 | 4.75 |
| O0102 | h | Oficial 1ª | 0.7 | 24.9 | 17.43 |
| O0110 | h | Peó | 0.7 | 20.75 | 14.53 |
| P14452 | u | Extrem 4,32m per barrera seguretat metàl·lica (material; Presupuesto 248; DIPTA_BASE_2026 V1 248) | 1 | 248 | 248.00 |
| P1424 | u | Part proporc. mater. barreres | 1 | 6.28 | 6.28 |
| M0253 | h | Màquina per a clavar muntants metàl·lics | 0.04 | 43.97 | 1.76 |
|  |  | Total |  |  | 292.75 |

| Amidament | Uts. | Parcial |
|---|---|---|
| Previsió | 2 | 2.00 |
| Total |  | 2 |

**E07364** u Extrem 8m per barrera seguretat metàl·lica
8 u × 414.83 (456.31 amb costos indirectes) = 3650.48
Preus: Presupuesto 414.83; DIPTA_BASE_2026 V1 414.83
Extrem de 8 m mínim de barrera de seguretat metàl·lica de qualsevol tipus, amb abatiment o encastament en talús del desmunt, galvanitzada en calent, amb un perfil longitudinal de secció de doble ona, pals tipus CPN C-120 cada 2 m, inclòs enclavament en terres o formigó, soldadures, xapes de reforç, peça en angle, topall final, elements de fixació, peça reflectora a dues cares, totalment col·locat.

| Codi | Ut | Descripció | Rendiment | Preu | Import |
|---|---|---|---|---|---|
| O0101 | h | Cap de colla | 0.2 | 26.37 | 5.27 |
| O0102 | h | Oficial 1ª | 0.8 | 24.9 | 19.92 |
| O0110 | h | Peó | 0.8 | 20.75 | 16.60 |
| P14450 | u | Extrem 8m per barrera seguretat metàl·lica (material; Presupuesto 365; DIPTA_BASE_2026 V1 365) | 1 | 365 | 365.00 |
| P1424 | u | Part proporc. mater. barreres | 1 | 6.28 | 6.28 |
| M0253 | h | Màquina per a clavar muntants metàl·lics | 0.04 | 43.97 | 1.76 |
|  |  | Total |  |  | 414.83 |

| Amidament | Uts. | Parcial |
|---|---|---|
| Creuament els Pilans | 8 | 8.00 |
| Total |  | 8 |

**E07366** u Extrem en accesos i altres, qualsevol radi, per barrera de seguretat metàl·lica
1 u × 171.38 (188.52 amb costos indirectes) = 188.52
Preus: Presupuesto 171.38; DIPTA_BASE_2026 V1 171.38
Extrem de barrera de seguretat en accessos i altres, col·locat en corba a 90º o radi similar, incloent 4 m de tanca de secció doble ona, pals tipus CPN C-120, separadors, topall final, elements de fixació, peça reflectora, inclòs enclavament i soldadures, totalment col·locat.

| Codi | Ut | Descripció | Rendiment | Preu | Import |
|---|---|---|---|---|---|
| O0101 | h | Cap de colla | 0.1 | 26.37 | 2.64 |
| O0102 | h | Oficial 1ª | 0.3 | 24.9 | 7.47 |
| O0110 | h | Peó | 0.3 | 20.75 | 6.23 |
| P1446 | u | Extrem en accesos i altres, qualsevol radi, per barrera de seguretat metàl·lica (material; Presupuesto 147; DIPTA_BASE_2026 V1 147) | 1 | 147 | 147.00 |
| P1424 | u | Part proporc. mater. barreres | 1 | 6.28 | 6.28 |
| M0253 | h | Màquina per a clavar muntants metàl·lics | 0.04 | 43.97 | 1.76 |
|  |  | Total |  |  | 171.38 |

| Amidament | Uts. | Parcial |
|---|---|---|
| Previsó PS a protegir | 1 | 1.00 |
| Total |  | 1 |

**E07367** u Terminal cua de peix per barrera de seguretat metàl·lica
3 u × 39.1 (43.01 amb costos indirectes) = 129.03
Preus: Presupuesto 39.1; DIPTA_BASE_2026 V1 39.1
Terminal en forma de cua de peix, per a barrera de seguretat secció doble ona, inclòs elements de fixació, peça reflectora, totalment col·locat.

| Codi | Ut | Descripció | Rendiment | Preu | Import |
|---|---|---|---|---|---|
| O0101 | h | Cap de colla | 0.02 | 26.37 | 0.53 |
| O0102 | h | Oficial 1ª | 0.05 | 24.9 | 1.25 |
| O0110 | h | Peó | 0.05 | 20.75 | 1.04 |
| P1447 | u | Terminal cua de peix per barrera de seguretat metàl·lica | 1 | 30 | 30.00 |
| P1424 | u | Part proporc. mater. barreres | 1 | 6.28 | 6.28 |
|  |  | Total |  |  | 39.1 |

| Amidament | Uts. | Parcial |
|---|---|---|
| Previsió | 3 | 3.00 |
| Total |  | 3 |

**E0735** ut Increment dificultat per fonamentació suport aïllat
4 ut × 23.02 (25.32 amb costos indirectes) = 101.28
Preus: Presupuesto 23.02; DIPTA_BASE_2026 V1 23.02
Increment per dificultat en terreny que no reuneix les característiques per enclavament tipus (terreny amb roca, excessivament tou o per estructura de qualsevol tipus), per la fonamentació de qualsevol barrera de seguretat metàl·lica, incloses peces especials per aquests casos, totalment col·locada.

| Codi | Ut | Descripció | Rendiment | Preu | Import |
|---|---|---|---|---|---|
| O0101 | h | Cap de colla | 0.02 | 26.37 | 0.53 |
| O0102 | h | Oficial 1ª | 0.1 | 24.9 | 2.49 |
| O0110 | h | Peó | 0.1 | 20.75 | 2.08 |
| M0207 | h | Retroexcavadora 100 hp | 0.005 | 59.41 | 0.30 |
| M0212B | h | Camió de trabuc 16 m³ | 0.005 | 45.4 | 0.23 |
| P1424 | u | Part proporc. mater. barreres | 0.5 | 6.28 | 3.14 |
| P0503 | m3 | Formigó HM-20, =5% d'àrids reciclats, inclòs transport a l'obra | 0.15 | 95 | 14.25 |
|  |  | Total |  |  | 23.02 |

| Amidament | Uts. | Parcial |
|---|---|---|
| Previsió Accesos formigonats | 4 | 4.00 |
| Total |  | 4 |

**E11985** ut Suplement per col.locació de placa soldada a suport sobre mur a
1 ut × 129.59 (142.55 amb costos indirectes) = 142.55
Preus: Presupuesto 129.59; DIPTA_BASE_2026 V1 129.59
Suplement per col.locació de placa soldada a suport sobre mur a mida, segons casos.

| Codi | Ut | Descripció | Rendiment | Preu | Import |
|---|---|---|---|---|---|
| O0101 | h | Cap de colla | 0.5 | 26.37 | 13.19 |
| O0102 | h | Oficial 1ª | 2 | 24.9 | 49.80 |
| O0110 | h | Peó | 2 | 20.75 | 41.50 |
| P1680 | u | Placa d'ancoratge per a barreres metàl.liques | 1 | 7.51 | 7.51 |
| M0253 | h | Màquina per a clavar muntants metàl·lics | 0.4 | 43.97 | 17.59 |
|  |  | Total |  |  | 129.59 |

### 04.04 ABALISAMENT
Import: Presupuesto 5949.47; DIPTA_BASE_2026 V1 5949.47

**E0721** u Plafó direccional 800x400mm, nivell 2 HIP
10 u × 77.75 (85.53 amb costos indirectes) = 855.30
Preus: Presupuesto 77.75; DIPTA_BASE_2026 V1 77.75
Plafó direccional, amb placa reflectora, per a corbes, de 800x400 mm., nivell 2 HIP, inclòs ancoratges i cargoleria.

| Codi | Ut | Descripció | Rendiment | Preu | Import |
|---|---|---|---|---|---|
| O0102 | h | Oficial 1ª | 0.18 | 24.9 | 4.48 |
| O0110 | h | Peó | 0.2 | 20.75 | 4.15 |
| P14290 | u | Panell direc. refl. 800x400 mm (material; 12/01/2009) | 1 | 69.12 | 69.12 |
|  |  | Total |  |  | 77.75 |

| Amidament | Uts. | Parcial |
|---|---|---|
| Panell revots | 10 | 10.00 |
| Total |  | 10 |

**E0722** u Plafó direccional 1600x400mm, nivell 2 HIP
1 u × 131.68 (144.85 amb costos indirectes) = 144.85
Preus: Presupuesto 131.68; DIPTA_BASE_2026 V1 131.68
Plafó direccional, amb placa reflectora, per a corbes, de 1600x400mm., nivell 2 HIP, inclòs ancoratges i cargoleria.

| Codi | Ut | Descripció | Rendiment | Preu | Import |
|---|---|---|---|---|---|
| O0102 | h | Oficial 1ª | 0.18 | 24.9 | 4.48 |
| O0110 | h | Peó | 0.2 | 20.75 | 4.15 |
| P1430 | u | Panell direc.refl. 1600x400 mm (material; 12/01/2009) | 1 | 123.05 | 123.05 |
|  |  | Total |  |  | 131.68 |

| Amidament | Uts. | Parcial |
|---|---|---|
| Previsió | 1 | 1.00 |
| Total |  | 1 |

**E0723** u Fita quilomètrica amb placa reflectora de 40x60 cm, nivell 2 HIP
16 u × 195.53 (215.08 amb costos indirectes) = 3441.28
Preus: Presupuesto 195.53; DIPTA_BASE_2026 V1 195.53
Fita quilomètrica, amb placa reflectora de 600x400 mm, nivell 2 HIP, inclòs les 2 plaques, suports, ancoratges i cargoleria, totalment col·locada
.

| Codi | Ut | Descripció | Rendiment | Preu | Import |
|---|---|---|---|---|---|
| O0102 | h | Oficial 1ª | 0.18 | 24.9 | 4.48 |
| O0110 | h | Peó | 0.2 | 20.75 | 4.15 |
| P1431 | u | Placa qm. refl. 40x60 cm (material; 12/01/2009) | 2 | 71.51 | 143.02 |
| P1439 | m | Suport acer galv. 100x50x3 mm (material; 16/01/2026) | 2.5 | 17.55 | 43.88 |
|  |  | Total |  |  | 195.53 |

| Amidament | Uts. | Parcial |
|---|---|---|
| Fites pk | 16 | 16.00 |
| Total |  | 16 |

**E0780** u Balisa cilíndrica H-75, nivell 2 HI , h=75cm
2 u × 39.72 (43.69 amb costos indirectes) = 87.38
Preus: Presupuesto 39.72; DIPTA_BASE_2026 V1 39.72
Balisa cilíndrica tipus H-75, nivell 2 HI , 75 cm d'alçada , fabricada en polietilè amb memòria de forma i alta resistència a cops de vehicles a baixa i alta velocitat; amb dues bandes reflectants de nivell 2 de retrorreflectància de 100 mm d'amplada, totalment col·locada

| Codi | Ut | Descripció | Rendiment | Preu | Import |
|---|---|---|---|---|---|
| O0102 | h | Oficial 1ª | 0.3 | 24.9 | 7.47 |
| O0110 | h | Peó | 0.3 | 20.75 | 6.23 |
| P14770 | u | Balisa cilíndrica H-75, alçada 75 cm, nivell reflectant 3 (material) | 1 | 21 | 21.00 |
| M0214 | h | Camió grua 12 tn | 0.08 | 62.74 | 5.02 |
|  |  | Total |  |  | 39.72 |

| Amidament | Uts. | Parcial |
|---|---|---|
| Previsió | 2 | 2.00 |
| Total |  | 2 |

**E07831** u Delimitador per carril bici prefabricat de cautxú de 550x150x8 mm
6 u × 29.48 (32.43 amb costos indirectes) = 194.58
Preus: Presupuesto 29.48; DIPTA_BASE_2026 V1 29.48
Delimitador per carril bici prefabricat de cautxú de 550x150x8 mm. de mesura total, i peces terminals, col·locat, inclòs material de fixació al paviment, segons plànols.

| Codi | Ut | Descripció | Rendiment | Preu | Import |
|---|---|---|---|---|---|
| O0102 | h | Oficial 1ª | 0.2 | 24.9 | 4.98 |
| O0110 | h | Peó | 0.5 | 20.75 | 10.38 |
| P0789 | u | Delimitador prefabricat de cautxú de 550x150x8 mm (material; 11/07/2018) | 1 | 10.98 | 10.98 |
| M0214 | h | Camió grua 12 tn | 0.05 | 62.74 | 3.14 |
|  |  | Total |  |  | 29.48 |

| Amidament | Uts. | Parcial |
|---|---|---|
| Previsió aparcaments mirador | 6 | 6.00 |
| Total |  | 6 |

**E07812** u Pilona flexible d'alta resisitència de Ø100 element delimitador
8 u × 51.23 (56.35 amb costos indirectes) = 450.80
Preus: Presupuesto 51.23; DIPTA_BASE_2026 V1 51.23
Subministrament i instal·lació de pilona flexible d'alta resistència de 100 mm de diàmetre tipus KRL (R10) o equivalent, de color negre o a determinar per la Direcció d'Obra amb argollat reflectant, de cautxú 100% reciclat, inclòs tots els elements de fixació, ancoratges, medis i materials auxiliars, totalment col·locat.

| Codi | Ut | Descripció | Rendiment | Preu | Import |
|---|---|---|---|---|---|
| M0214 | h | Camió grua 12 tn | 0.04 | 62.74 | 2.51 |
| O0110 | h | Peó | 0.3 | 20.75 | 6.23 |
| O0102 | h | Oficial 1ª | 0.15 | 24.9 | 3.74 |
| P14773 | u | Pilona tubular flexible Ø100 mm., h=1000 mm amb banda reflectant, color negre (material) | 1 | 34 | 34.00 |
| P0503 | m3 | Formigó HM-20, =5% d'àrids reciclats, inclòs transport a l'obra | 0.05 | 95 | 4.75 |
|  |  | Total |  |  | 51.23 |

| Amidament | Uts. | Parcial |
|---|---|---|
| Previsió | 8 | 8.00 |
| Total |  | 8 |

**E0784** u Balisa solar de 3 LED de 8 mm. a una cara
8 u × 88.1 (96.91 amb costos indirectes) = 775.28
Preus: Presupuesto 88.1; DIPTA_BASE_2026 V1 88.1
Balisa de senyalització solar de 3 LED de 8 mm. a una cara amb llum blanca intermitent instal·lada amb resina epoxi.

| Codi | Ut | Descripció | Rendiment | Preu | Import |
|---|---|---|---|---|---|
| O0102 | h | Oficial 1ª | 0.35 | 24.9 | 8.72 |
| O0110 | h | Peó | 0.35 | 20.75 | 7.26 |
| P0784 | u | Balisa solar de led (material; 02/09/2009) | 1 | 40 | 40.00 |
| P0785 | u | pp resina i altres (material; 02/09/2009) | 1 | 13 | 13.00 |
| M0214C | h | Camió grua de 5t | 0.35 | 54.62 | 19.12 |
|  |  | Total |  |  | 88.1 |

| Amidament | Uts. | Parcial |
|---|---|---|
| Preivisó miradors | 8 | 8.00 |
| Total |  | 8 |

## 08 GESTIÓ DE RESIDUS (28/03/2022)
Import: 5538.47

**08.01** pa A justificar gestió de residus (28/03/2022)
1 pa × 5034.97 (5538.47 amb costos indirectes) = 5538.47
Partida alçada a justificar per a actuacions de tala i poda d'arbrat

## 09 SEGURETAT I SALUT (28/03/2022)
Import: 62391.34

**PPASS001** pa Partida alçada de cobrament íntegre per a la seguretat i salut (28/03/2022)
1 pa × 56719.4 (62391.34 amb costos indirectes) = 62391.34

## Preus auxiliars

**E0108** m3 Morter de ciment elaborat a l'obra
Preus: Presupuesto 55.22; DIPTA_BASE_2026 V1 55.22

| Codi | Ut | Descripció | Rendiment | Preu | Import |
|---|---|---|---|---|---|
| O0110 | h | Peó | 1 | 20.75 | 20.75 |
| P1601 | m3 | Aigua | 0.2 | 1.93 | 0.39 |
| P0301 | m3 | Sorra per a formigons i morters | 0.67 | 22.15 | 14.84 |
| P0401 | kg | Ciment pòrtland P-350 (material; Presupuesto 0.07; DIPTA_BASE_2026 V1 0.07) | 200 | 0.07 | 14.00 |
| M0218 | h | Formigonera 250 litres i 5 HP (maquinària; 10/07/2006; Presupuesto 7.48; DIPTA_BASE_2026 V1 7.48) | 0.7 | 7.48 | 5.24 |
|  |  | Total |  |  | 55.22 |

## Recursos

**M0201** h Compressor aire gasoil 13,3 m³/h
Compressor amb dos martells

**M0204** h Pala carregadora pneumàtics
Pala carregadora neumàtics

**M0207B** h Retroexcavadora 100 hp equipada amb martell trencadora
Retroexcavadora amb martell trencador

**M0212B** h Camió de trabuc 16 m³
Camió de trabuc de 20 t

**P1613** u Cànon d'abocador
Canon d'abocador

**M0229** h Compressor d'aire de gasoil 3m³
Electrobomba sumergible 20 kW

**M0214** h Camió grua 12 tn
Camió grua

**P03061** m3 Tot-u artificial SE>35 NP ZA20 ZA32, inclòs transport a l'obra
Tot-u artificial

**M0208** h Motoanivelladora
Motonivelladora

**M0213** h Camió cisterna de 8 m³
Camió cisterna de 8 m3

**M0207** h Retroexcavadora 100 hp
Retroexcavadora

**M0350** h Motoserra 6,4 kW
Motoserra 80 cm3

**M203A** h Excavadora giratòria sobre pneumàtics o cadenes fins a 20 t
Retro excavadora giratòria sobre pneumàtics o cadenes de pes superior a 20 t.

**M0358** h Motoserra per a la tala d'arbres
Motoserra

**P1615** u Condicionament de l'abocador
Acondiciament de l'abocador

**P0614** u Gabió de tela metàl·lica
Gabió de tela metal.lica.

**P0327** m3 Matacà de pedra gran. fonaments
Matacà de pedra gran. foname.

**P0503** m3 Formigó HM-20, =5% d'àrids reciclats, inclòs transport a l'obra
Formigó HM-20 posat a l'obra

**P06426** m2 Geotèxtil 350 g/m2 resist>= 4250 N
Geotextil 350 g/m2 resist>= 4250 N

**M0211** h Corró de llança 650 kg
Picó vibrant amb placa 60 cm.

**P0507** m3 Formigó HA-30, =5% d'àrids reciclats, inclòs transport a l'obra
Formigó HA-30 (amb un 5% d'àrids reclicats) posat a l'obra

**P0607** kg Acer corrugat B500S en barres
Acer corrugat B-500s en barres

**P0604** kg Claus d'acer zincats
Claus d'acer

**P0412** kg Emulsió bituminosa tipus C50BF4 IMP
Emulsió catiònica tipus ECI

**P09121** dm Suport de neoprè cercolat
Suport de neoprè cèrcolat

**P0301** m3 Sorra per a formigons i morters
Sorra per a formigons i mort.

**M0215** h Grua autopropulsada de 25 tn
Grua autopropulsada de 12 t

**P0406** kg Emulsió bituminosa termoadherent C60B3 TER
Emulsió termoadherent catiònica tipus ECR-1d

**M0237** h Piconadora de pneumàtics 15 tn
Piconadora de pneumàtics 15 t

**P04140** t M.B.C. tipus AC16 surf S en obra (= 5% d'àrids reciclats)
M.B.C. tipus AC16 surf S en obra

**P0414** t M.B.C. tipus AC11 surf D GR en obra (= 5% d'àrids reciclats)
M.B.C. tipus AC16 surf S en obra

**P0417** t M.B.C. tipus AC22 base G en obra (= 10% d'àrids reciclats)
M.B.C. tipus AC22 base G en obra

**P0421** m2 M.B.C. tipus AC8 surf D asfalt imprès i tractament de color
M.B.C. tipus AC8 surf S asfalt imprès color

**P0505** m3 Formigó HA-25, =5% d'àrids reciclats, inclòs transport a l'obra
Formigó HA-25 posat a l'obra

**P0508** m3 Formigó HM-20-P-12-I-AI, posat a l'obra en revest. cunetes
Formigó HM-20 posat a l'obra en revest. cunetes

**P06100** m2 Malla electrosoldada en acer corrugat B500T, de 15x15 cm i 6 mm de diàmetre
Malla electrosoldada en acer corrugat B 500 T, de 15x15 cm i 6 mm de diàmetre

**P0502** m3 Formigó 15N/mm2, =5% d'àrids reciclats, inclòs transport a l'obra
Formigó HL-150 (amb un 5% d'àrids reciclats) posat a l'obra

**P06202** u Reixa i marc C-250
Reixa i bastiment 650x330x40 mm.

**P0617** u Reixa i bastiment 985x495x70 mm D-400
Reixa i bastiment 985x495x70 mm.

**P1242** m Tub de pp DN400 mm., SN 8 kN/m2
Tub de pp d 400 mm., SN 8 kN/m2

**P0307** m3 Terra de préstec, inclòs cànon per extracció i transport a l'obra
Terra de préstec

**P1006** m Vorada de vianants A3 20x8 prefabricada de formigó, secció rectangular
Vorada pref. form. 8x20 cm. tipus tauló

**P0316** m3 Pedres de granulometria 5-70 cm de préstec, inclòs transport a l'obra
Material 5-70 cm procedent préstec

**P091292** m Tub PEAD corrugat DN160 mm
Tub corrugat Ø160 mm.

**P0101** m Cinta senyalitzadora PVC 150 mm color groc
Cinta senyalitzadora PVC

**M0250** h Dúmper 6 tn articulat basculant
Dumper 2 tn descàrrega hidrau.

**B05144** kg Adob mineral simple, sulfat amoni
Adob mineral solid de fons simple, sulfat amonic 21% gr

**P1403** u Placa circular reflect. 60 cm. RA2
Placa circular reflect. 60 cm.

**P1408** u Placa infor. refl. 60x60 cm. RA2
Placa infor. refl. 60x60 cm.

**P1420** u Placa octog. reflect. 60 cm. RA2
Placa octog. reflect. 60 cm.

**P1472** m Pal alumini diàmetre 90 mm. MC
Pal alumini 90 mm. diàmetre

**P14970** m2 Placa d'alumini de 0,50 m2 a 1,00 m2 RA2
Placa d'alumini de 0,50 m2 a 1.00 m2

**P14975A** u Pp Abraçadores o brides d'alumini i elements de fixació al suport de senyals de trànsit
Part proporcional de brides d'alumini i elements de fixació al suport de senyals de trànsit

**P1417** m Suport tub acer galv. 80x40x2mm
Suport de tub d'acer galvanitzat de 80x40x2 mm, per a senyals de trànsit

**P14220** kg Pintura acrílica en solució aquosa o amb dissolvent
Pintura

**%1616** % Eines i mitjans auxiliars
Eines i medis auxiliars

**P14141** m Barrera seguretat doble ona termolacada en RAL verd-marró
Barrera seguretat doble ona

**M0227** h Grup electrògen de 45/60 kVA
Grup electrògen 45/60 kVA , consums inclosos

**P1447** u Terminal cua de peix per barrera de seguretat metàl·lica
Terminal en forma de cua de peix

**P1680** u Placa d'ancoratge per a barreres metàl.liques
Placa, perns i cargoleria per ancoratge

**P14452** u Extrem 4,32m per barrera seguretat metàl·lica
Extrem de 4 metres

**P14450** u Extrem 8m per barrera seguretat metàl·lica
Extrem de 8 metres

**P1446** u Extrem en accesos i altres, qualsevol radi, per barrera de seguretat metàl·lica
Extrem de barrera, forma de corba, de 4 m de llargada

**P14290** u Panell direc. refl. 800x400 mm
Panel direc. refl. 800x400 mm, nivell 2 HIP

**P1430** u Panell direc.refl. 1600x400 mm
Panel direc.refl. 1650x450 mm

**P1431** u Placa qm. refl. 40x60 cm
Fita qm. refl. 40x40 cm

**P1439** m Suport acer galv. 100x50x3 mm
Suport acer galv. 100x50x3mm

**M0218** h Formigonera 250 litres i 5 HP
Formigonera de 250 l

## Entitats
- DIPTA_BASE_2026 V1, C
